# Cubierta inclinada "VEREA SYSTEM"

- Propiedad del archivo: CYPE INGENIEROS, S.A.
- Formato: FIEBDC-3/2002
- Ámbito geográfico: Región de Murcia
- Divisa: EUR
- Costes indirectos: 3.00 %
- IVA: 21.00 %

## Q Cubiertas

### QT Inclinadas

#### QTX Sistemas de tejados

**QTX015** m² Cubierta inclinada "VEREA SYSTEM".
Cubierta inclinada, "VEREA SYSTEM", con una pendiente media del 30%, sobre tablero cerámico y tabiques aligerados sobre forjado de hormigón, impermeabilización con placas onduladas de fibrocemento sin amianto, sobre la que se coloca una cobertura de tejas cerámicas curvas, "TEJAS VEREA", acabado con coloración en masa Rojo, 40x15x11 cm fijadas con espuma de poliuretano y anclajes mecánicos. Incluso accesorios de fijación de las placas y remates.
Criterio de valoración económica: El precio no incluye la superficie soporte ni el aislamiento térmico.
Incluye: Limpieza de la superficie soporte. Replanteo y trazado de limatesas, limahoyas y encuentros. Colocación de la placa bajo teja. Colocación y fijación de las tejas. Resolución de puntos singulares.
Criterio de medición de proyecto: Superficie del faldón medida en verdadera magnitud, según documentación gráfica de Proyecto, sin tener en cuenta el solape correspondiente de la teja.
Criterio de medición de obra: Se medirá, en verdadera magnitud, la superficie realmente ejecutada según especificaciones de Proyecto, sin tener en cuenta el solape correspondiente de la teja.

| Código | Ud | Descripción | Rendimiento | Precio | Importe |
|---|---|---|---|---|---|
| mt13aev030a | Ud | Perfil de acero prelacado, "TEJAS VEREA", de 2000x90x0,5 mm, con goterón. (material) | 0.200 | 12.60 | 2.52 |
| mt13eur120yla | Ud | Placa ondulada de fibrocemento sin amianto, de 3000 mm de longitud, 1100 mm de anchura y 6,5 mm de espesor, color arcilla; Euroclase A1 de reacción al fuego según UNE-EN 13501-1. Según UNE-EN 494. (material) | 0.351 | 42.41 | 14.89 |
| mt13eur100a | Ud | Kit de accesorios de fijación, para placas onduladas de fibrocemento sin amianto. (material) | 1.000 | 9.94 | 9.94 |
| mt13aev020acf | m | Peine de alero, ITC 15 "TEJAS VEREA", de chapa perforada de acero inoxidable AISI 304, para tejas curvas de 40x15 cm y placas onduladas de fibrocemento sin amianto con perfil 177, suministrado en barras de 1,062 m de longitud. (material) | 0.170 | 17.80 | 3.03 |
| mt13tvc010aa | Ud | Teja cerámica curva, "TEJAS VEREA", acabado con coloración en masa Rojo, 40x15x11 cm, según UNE-EN 1304. (material) | 34.200 | 0.51 | 17.44 |
| mt13aev110a | Ud | Ganchos de acero inoxidable AISI 304, "TEJAS VEREA". (material) | 8.000 | 0.09 | 0.72 |
| mt13aev001b | Ud | Aerosol de 750 cm³ de espuma de poliuretano, "TEJAS VEREA", color Terracota, de 22 kg/m³ de densidad, estable de -40°C a 90°C; para aplicar con pistola; según UNE-EN 13165. (material) | 0.030 | 7.50 | 0.23 |
| mo020 | h | Oficial 1ª construcción. (mano de obra) | 0.490 | 22.53 | 11.04 |
| mo113 | h | Peón ordinario construcción. (mano de obra) | 0.490 | 21.19 | 10.38 |
| % | % | Costes directos complementarios | 2 % | 70.19 | 1.40 |
|  |  | Costes directos |  |  | 71.59 |
