# Cubierta inclinada, sistema Borjatherm "TEJAS BORJA"

- Propiedad del archivo: CYPE INGENIEROS, S.A.
- Formato: FIEBDC-3/2002
- Ámbito geográfico: Región de Murcia
- Divisa: EUR
- Costes indirectos: 3.00 %
- IVA: 21.00 %

## Q Cubiertas

### QT Inclinadas

#### QTX Sistemas de tejados

**QTX160** m² Cubierta inclinada, sistema Borjatherm "TEJAS BORJA".
Cubierta inclinada, sistema Borjatherm "TEJAS BORJA", con una pendiente mínima del 30%, sobre faldón formado por forjado de hormigón, realizada con, panel sándwich machihembrado, Borjatherm "TEJAS BORJA", de 60 mm de espesor, compuesto de: núcleo aislante de espuma de poliestireno extruido y revestido por sus caras y los cantos longitudinales con una lámina de aluminio, de 3940x395 mm, sobre el que se coloca una cobertura de tejas cerámicas mixtas TB-10 Tech "TEJAS BORJA", acabado BorjaLINE Tierra, 47,5x28,2 cm fijadas con espuma de poliuretano y anclajes mecánicos, sobre rastrel, Borjatherm "TEJAS BORJA", de chapa de acero "aluzinc". Incluso tornillería para la fijación de los paneles, cinta autoadhesiva Borjatherm "TEJAS BORJA", para sellado de juntas entre paneles, masilla de poliuretano, "TEJAS BORJA", para sellado de juntas entre paneles, remates y piezas especiales.
Criterio de valoración económica: El precio no incluye la superficie soporte.
Incluye: Limpieza de la superficie soporte. Replanteo y corte de los paneles. Colocación y fijación del panel sándwich. Sellado de juntas. Replanteo y trazado de limatesas, limahoyas y encuentros. Colocación y fijación de las tejas. Resolución de puntos singulares.
Criterio de medición de proyecto: Superficie del faldón medida en verdadera magnitud, según documentación gráfica de Proyecto, sin tener en cuenta el solape correspondiente de la teja.
Criterio de medición de obra: Se medirá, en verdadera magnitud, la superficie realmente ejecutada según especificaciones de Proyecto, sin tener en cuenta el solape correspondiente de la teja.

| Código | Ud | Descripción | Rendimiento | Precio | Importe |
|---|---|---|---|---|---|
| mt13psb200b | m² | Panel sándwich machihembrado, Borjatherm "TEJAS BORJA", de 60 mm de espesor, compuesto de: núcleo aislante de espuma de poliestireno extruido y revestido por sus caras y los cantos longitudinales con una lámina de aluminio, de 3940x395 mm, transmitancia térmica 0,37 W/(m²K), Euroclase F de reacción al fuego, según UNE-EN 13501-1. (material) | 1.000 | 52.83 | 52.83 |
| mt13psb210a | m | Rastrel, Borjatherm "TEJAS BORJA", de chapa de acero "aluzinc", de 41x23/45 mm de sección y 0,7 mm de espesor. (material) | 0.200 | 5.73 | 1.15 |
| mt15tbo100a | m | Cinta autoadhesiva Borjatherm "TEJAS BORJA", de aluminio, de 100 mm de anchura, para el sellado de los encuentros de los paneles, suministrada en rollos de 10 m de longitud. (material) | 0.600 | 1.34 | 0.80 |
| mt13psb060 | Ud | Cartucho de 300 cm³ de masilla de poliuretano, "TEJAS BORJA", para sellado de juntas entre paneles. (material) | 0.050 | 5.07 | 0.25 |
| mt13psb260a | m | Rastrel Borjatherm "TEJAS BORJA", de madera maciza tratada en autoclave, 60x50 mm. (material) | 0.200 | 3.14 | 0.63 |
| mt13psb230a | Ud | Tornillo de acero inoxidable y taco de nylon, "TEJAS BORJA", de 8 mm de diámetro y 100 mm de longitud. (material) | 3.000 | 0.22 | 0.66 |
| mt13tmb010ac | Ud | Teja cerámica mixta TB-10 Tech "TEJAS BORJA", acabado BorjaLINE Tierra, 47,5x28,2 cm, según UNE-EN 1304. (material) | 10.300 | 3.08 | 31.72 |
| mt13tmb015ac | Ud | Teja cerámica de ventilación TB-10 Tech "TEJAS BORJA", acabado BorjaLINE Tierra, 47,5x28,2x7,5 cm, para tejas mixtas, según UNE-EN 1304. (material) | 0.100 | 51.55 | 5.16 |
| mt13tmb011ac | Ud | Caballete cerámico TB-10 Tech "TEJAS BORJA", acabado BorjaLINE Tierra, 44x28,5x10,5 cm, para tejas mixtas, según UNE-EN 1304. (material) | 0.032 | 12.41 | 0.40 |
| mt13psb050a | m | Peine de alero "TEJAS BORJA", acabado liso, de polipropileno, color rojo RAL 8040, de 100 mm de altura; para evitar la entrada de hojas y pájaros sin obstaculizar la ventilación en cubiertas inclinadas. (material) | 0.200 | 0.81 | 0.16 |
| mt13psb030 | Ud | Soporte regulable, "TEJAS BORJA", de acero cincado, de 40 mm de anchura y 1,1 mm de espesor, para alturas entre 190 y 245 mm, para rastrel de cumbrera. (material) | 0.200 | 1.45 | 0.29 |
| mt13psb010b | m | Rastrel de cumbrera "TEJAS BORJA", de madera maciza tratada en autoclave, 40x30 mm. (material) | 0.015 | 1.06 | 0.02 |
| mt15tbo050a | m | Banda de refuerzo bajo cumbrera de polipropileno, TB Roll "TEJAS BORJA", color rojo RAL 8040, con dos franjas laterales de aluminio en la cara superior y dos cintas flexibles de butilo en la cara inferior, rango de temperatura de trabajo de -30 a 80°C, para aplicar en interiores y exteriores, suministrada en rollos de 0,39x5 m de longitud. (material) | 0.100 | 3.98 | 0.40 |
| mt13psb250a | Ud | Tornillo autotaladrante de acero inoxidable, "TEJAS BORJA", de 4,2 mm de diámetro y 45 mm de longitud. (material) | 10.000 | 0.03 | 0.30 |
| mt13psb040 | Ud | Aerosol de 750 cm³ de espuma de poliuretano, "TEJAS BORJA", de 17 kg/m³ de densidad, estable de -40°C a 90°C; para aplicar con pistola; según UNE-EN 13165. (material) | 0.030 | 5.85 | 0.18 |
| mo020 | h | Oficial 1ª construcción. (mano de obra) | 0.490 | 22.53 | 11.04 |
| mo113 | h | Peón ordinario construcción. (mano de obra) | 0.490 | 21.19 | 10.38 |
| % | % | Costes directos complementarios | 2 % | 116.37 | 2.33 |
|  |  | Costes directos |  |  | 118.70 |
