# Punto singular para cubierta inclinada de fibrocemento sin amianto

- Propiedad del archivo: CYPE INGENIEROS, S.A.
- Formato: FIEBDC-3/2002
- Ámbito geográfico: Región de Murcia
- Divisa: EUR
- Costes indirectos: 3.00 %
- IVA: 21.00 %

## Q Cubiertas

### QU Componentes de cubiertas inclinadas y curvas

#### QUC De placas de fibrocemento sin amianto

**QUC011** m Punto singular para cubierta inclinada de fibrocemento sin amianto.
Alero para cubierta inclinada con una pendiente mayor del 10%, con piezas de remate inferior de faldón, de 330 mm de anchura de ala y 1140 mm de longitud, color gris, para cubierta de fibrocemento sin amianto, con accesorios de fijación, colocadas sobre las placas, con un solape mínimo de 10 cm. Incluso accesorios de fijación de las piezas a las placas.
Incluye: Replanteo y colocación de las piezas de remate sobre las placas de cubierta. Fijación de las piezas a las placas.
Criterio de medición de proyecto: Longitud medida en verdadera magnitud, según documentación gráfica de Proyecto.
Criterio de medición de obra: Se medirá, en verdadera magnitud, la longitud realmente ejecutada según especificaciones de Proyecto.

| Código | Ud | Descripción | Rendimiento | Precio | Importe |
|---|---|---|---|---|---|
| mt13eur050f | Ud | Remate inferior de faldón, de 330 mm de anchura de ala y 1140 mm de longitud, color gris, para cubierta de fibrocemento sin amianto, con accesorios de fijación. Según UNE-EN 494. (material) | 0.962 | 15.33 | 14.75 |
| mo051 | h | Oficial 1ª montador de cerramientos industriales. (mano de obra) | 0.218 | 23.16 | 5.05 |
| mo098 | h | Ayudante montador de cerramientos industriales. (mano de obra) | 0.076 | 21.78 | 1.66 |
| % | % | Costes directos complementarios | 2 % | 21.46 | 0.43 |
|  |  | Costes directos |  |  | 21.89 |
