# Punto singular para cubierta inclinada de fibrocemento sin amianto

- Propiedad del archivo: CYPE INGENIEROS, S.A.
- Formato: FIEBDC-3/2002
- Ámbito geográfico: Región de Murcia
- Divisa: EUR
- Costes indirectos: 3.00 %
- IVA: 21.00 %

## Q Cubiertas

### QU Componentes de cubiertas inclinadas y curvas

#### QUC De placas de fibrocemento sin amianto

**QUC011** m Punto singular para cubierta inclinada de fibrocemento sin amianto.
Encuentro lateral de faldón con paramento vertical para cubierta inclinada con una pendiente mayor del 10%, con piezas de caballete liso con ángulo de 90°, de 300 mm de anchura de ala y 1200 mm de longitud, color verde, para cubierta de fibrocemento sin amianto, con accesorios de fijación, colocadas sobre las placas de encuentro con el paramento, con un solape mínimo de 10 cm. Incluso accesorios de fijación de las piezas a las placas y pieza de remate de fachada de chapa plegada de acero galvanizado, recibida en roza del paramento con mortero de cemento M-10 y solapada sobre la pieza.
Incluye: Replanteo y colocación de las piezas de remate sobre las placas de cubierta. Fijación de las piezas a las placas.
Criterio de medición de proyecto: Longitud medida en verdadera magnitud, según documentación gráfica de Proyecto.
Criterio de medición de obra: Se medirá, en verdadera magnitud, la longitud realmente ejecutada según especificaciones de Proyecto.

| Código | Ud | Descripción | Rendimiento | Precio | Importe |
|---|---|---|---|---|---|
| mt13eur020g | Ud | Caballete liso con ángulo de 90°, de 300 mm de anchura de ala y 1200 mm de longitud, color verde, para cubierta de fibrocemento sin amianto, con accesorios de fijación. Según UNE-EN 494. (material) | 0.909 | 22.27 | 20.24 |
| mt09mor010e | m³ | Mortero de cemento CEM II/B-P 32,5 N tipo M-10, confeccionado en obra con 380 kg/m³ de cemento y una proporción en volumen 1/4. (material) | 0.010 | 133.30 | 1.33 |
| mt20rca010bb | m | Pieza de remate de fachada de chapa plegada de acero galvanizado, espesor 0,8 mm, desarrollo 150 mm y 3 pliegues. (material) | 1.100 | 5.04 | 5.54 |
| mt15sja020a | Ud | Cartucho de masilla de poliuretano, de 310 cm³. (material) | 0.170 | 7.01 | 1.19 |
| mo051 | h | Oficial 1ª montador de cerramientos industriales. (mano de obra) | 0.348 | 23.16 | 8.06 |
| mo098 | h | Ayudante montador de cerramientos industriales. (mano de obra) | 0.191 | 21.78 | 4.16 |
| % | % | Costes directos complementarios | 2 % | 40.52 | 0.81 |
|  |  | Costes directos |  |  | 41.33 |
