# Cobertura de chapa perfilada de acero

- Propiedad del archivo: CYPE INGENIEROS, S.A.
- Formato: FIEBDC-3/2002
- Ámbito geográfico: Región de Murcia
- Divisa: EUR
- Costes indirectos: 3.00 %
- IVA: 21.00 %

## Q Cubiertas

### QU Componentes de cubiertas inclinadas y curvas

#### QUM De chapas de acero y paneles sándwich

**QUM010** m² Cobertura de chapa perfilada de acero.
Cobertura de chapa perfilada trapezoidal curva de acero prelacado, espesor 0,6 mm, 30 mm de altura de perfil y 210 mm de intereje, colocada con un solape de la chapa superior de 150 mm y un solape lateral de un trapecio y fijada mecánicamente sobre entramado ligero metálico curvo, en cubierta curva, con una pendiente mayor del 5%. Incluso accesorios de fijación de las chapas.
Criterio de valoración económica: El precio no incluye la estructura soporte ni los puntos singulares y las piezas especiales de la cobertura.
Incluye: Limpieza de la superficie soporte. Replanteo de las chapas por faldón. Corte, preparación y colocación de las chapas. Fijación mecánica de las chapas.
Criterio de medición de proyecto: Superficie medida en verdadera magnitud, según documentación gráfica de Proyecto.
Criterio de medición de obra: Se medirá, en verdadera magnitud, la superficie realmente ejecutada según especificaciones de Proyecto.

| Código | Ud | Descripción | Rendimiento | Precio | Importe |
|---|---|---|---|---|---|
| mt13ccp040a | m² | Chapa perfilada trapezoidal curva de acero prelacado, espesor 0,6 mm, 30 mm de altura de perfil y 210 mm de intereje. (material) | 1.050 | 9.09 | 9.54 |
| mt13cap030c | Ud | Kit de accesorios de fijación, para chapas perfiladas, en cubiertas curvas. (material) | 0.200 | 22.31 | 4.46 |
| op00ciz010 |  | Cizalla. | 1.000 | 0.00 | 0.00 |
| op00roe010 |  | Roedora. | 1.000 | 0.00 | 0.00 |
| mo051 | h | Oficial 1ª montador de cerramientos industriales. (mano de obra) | 0.272 | 23.16 | 6.30 |
| mo098 | h | Ayudante montador de cerramientos industriales. (mano de obra) | 0.136 | 21.78 | 2.96 |
| % | % | Costes directos complementarios | 2 % | 23.26 | 0.47 |
|  |  | Costes directos |  |  | 23.73 |
