# Capa de protección en cubierta inclinada, ajardinada extensiva

- Propiedad del archivo: CYPE INGENIEROS, S.A.
- Formato: FIEBDC-3/2002
- Ámbito geográfico: Región de Murcia
- Divisa: EUR
- Costes indirectos: 3.00 %
- IVA: 21.00 %

## Q Cubiertas

### QU Componentes de cubiertas inclinadas y curvas

#### QUV Ajardinadas

**QUV010** m² Capa de protección en cubierta inclinada, ajardinada extensiva.
Capa de protección en cubierta inclinada, ajardinada extensiva (ecológica), con una pendiente media del 5%, con sustrato, compuesto de cerámica seleccionada triturada, roca volcánica o arena de sílice y otros componentes vegetales; con pH de 8, de 80 mm de espesor y plantas con cepellón plano, con 4 o más especies distintas de sedum.
Incluye: Extendido del sustrato. Colocación de la vegetación. Relleno del espacio entre el borde de la cubierta y la vegetación con cantos rodados.
Criterio de medición de proyecto: Superficie del faldón medida en verdadera magnitud, según documentación gráfica de Proyecto.
Criterio de medición de obra: Se medirá, en verdadera magnitud, la superficie realmente ejecutada según especificaciones de Proyecto.

| Código | Ud | Descripción | Rendimiento | Precio | Importe |
|---|---|---|---|---|---|
| mt48sap010a | m³ | Sustrato, compuesto de cerámica seleccionada triturada, roca volcánica o arena de sílice y otros componentes vegetales; con pH de 8, suministrado en sacos Big Bag, para cubiertas verdes. (material) | 0.092 | 92.15 | 8.48 |
| mt48tsp010a | m² | Plantas con cepellón plano, suministradas en bandejas de 40 piezas con 4 o más especies distintas de sedum, para cubiertas verdes. (material) | 1.030 | 6.62 | 6.82 |
| mo040 | h | Oficial 1ª jardinero. (mano de obra) | 0.218 | 22.53 | 4.91 |
| mo086 | h | Ayudante jardinero. (mano de obra) | 0.218 | 21.78 | 4.75 |
| % | % | Costes directos complementarios | 2 % | 24.96 | 0.50 |
|  |  | Costes directos |  |  | 25.46 |
