# Cubierta plana transitable, no ventilada, ajardinada extensiva, con riego integrado, sistema "ZINCO"

- Propiedad del archivo: CYPE INGENIEROS, S.A.
- Formato: FIEBDC-3/2002
- Ámbito geográfico: Región de Murcia
- Divisa: EUR
- Costes indirectos: 3.00 %
- IVA: 21.00 %

## Q Cubiertas

### QV Sistemas de cubiertas verdes

#### QVE Extensivas

**QVE023** m² Cubierta plana transitable, no ventilada, ajardinada extensiva, con riego integrado, sistema "ZINCO".
Cubierta plana transitable, no ventilada, ajardinada extensiva (ecológica), con riego integrado, sistema "ZINCO", pendiente del 1% al 5%. FORMACIÓN DE PENDIENTES: mediante encintado de limatesas, limahoyas y juntas con maestras de ladrillo cerámico hueco doble y capa de arcilla expandida, vertida en seco y consolidada en su superficie con lechada de cemento, proporcionando una resistencia a compresión de 1 MPa y con una conductividad térmica de 0,087 W/(mK), con espesor medio de 10 cm; con capa de regularización de mortero de cemento, industrial, M-5 de 4 cm de espesor, acabado fratasado; IMPERMEABILIZACIÓN: tipo bicapa, adherida, compuesta por una lámina de betún modificado con elastómero SBS, LBM(SBS)-30-FV, con armadura de fieltro de fibra de vidrio de 60 g/m², de superficie no protegida y una lámina de betún modificado con elastómero SBS, LBM(SBS)-50/G-FP, con armadura de fieltro de poliéster reforzado y estabilizado de 150 g/m², con autoprotección mineral de color verde, con resistencia a la penetración de raíces, totalmente adheridas con soplete, sin coincidir sus juntas; membrana antirraíces flexible de polietileno de baja densidad y alta resistencia, WSF 40 "ZINCO", color negro, para evitar la penetración de raíces en la membrana impermeable; CAPA SEPARADORA BAJO PROTECCIÓN: manta protectora y retenedora SSM 45 "ZINCO", formada por geotextil de poliéster y polipropileno, de 5 mm de espesor, con una retención de agua de 5 l/m², una resistencia a la tracción longitudinal de 5,5 kN/m, una resistencia CBR a punzonamiento 2 kN y una masa superficial de 470 g/m²; CAPA DRENANTE Y RETENEDORA DE AGUA: módulo Floradrain FD 25-E "ZINCO", formado por placa de poliolefinas recicladas con perforaciones en la parte superior; CAPA FILTRANTE Y DISTRIBUIDORA DE AGUA: fieltro de distribución de agua AF 300 "ZINCO", formado por un geotextil de fibras de polipropileno y una lámina acrílica en una de sus caras, de 300 g/m² de masa superficial y 2,40 mm de espesor total; INSTALACIÓN DE RIEGO: tubería de riego por goteo, realizada con tubo de polietileno, 500-L2 "ZINCO", color negro, de 16 mm de diámetro exterior, con goteros autocompensables y autolimpiables integrados, situados cada 50 cm, fijada a la capa filtrante y distribuidora de agua con tiras de velcro, color negro, de 5 cm de anchura y 12 cm de longitud (2 ud/m²); CAPA DE PROTECCIÓN: sustrato Zincoterra Floral "ZINCO", compuesto de cerámica seleccionada triturada y otros componentes minerales mezclados con compost y turba rubia, de 100 mm de espesor, plantas con cepellón plano, Zinco Sedum Mix "ZINCO", con 4 o más especies distintas de sedum. Incluso cantos rodados para el relleno del espacio entre el borde de la cubierta y la vegetación.
Criterio de valoración económica: El precio no incluye la tubería de abastecimiento y distribución ni los accesorios.
Incluye: Replanteo de los puntos singulares. Replanteo de las pendientes y trazado de limatesas, limahoyas y juntas. Formación de pendientes mediante encintado de limatesas, limahoyas y juntas con maestras de ladrillo. Relleno de juntas con poliestireno expandido. Vertido en seco de la arcilla expandida hasta alcanzar el nivel de coronación de las maestras, y consolidación con lechada de cemento. Vertido, extendido y regleado de la capa de mortero de regularización. Limpieza y preparación de la superficie. Aplicación de la emulsión asfáltica. Colocación de la impermeabilización. Colocación de la capa separadora bajo protección. Colocación de la capa drenante y retenedora de agua. Colocación de la capa filtrante y distribuidora de agua. Extendido del sustrato. Colocación de la vegetación. Relleno del espacio entre el borde de la cubierta y la vegetación con cantos rodados.
Criterio de medición de proyecto: Superficie medida en proyección horizontal, según documentación gráfica de Proyecto, desde las caras interiores de los antepechos o petos perimetrales que la limitan.
Criterio de medición de obra: Se medirá, en proyección horizontal, la superficie realmente ejecutada según especificaciones de Proyecto, desde las caras interiores de los antepechos o petos perimetrales que la limitan.

| Código | Ud | Descripción | Rendimiento | Precio | Importe |
|---|---|---|---|---|---|
| mt04lvc010c | Ud | Ladrillo cerámico hueco doble, para revestir, 24x11,5x9 cm, para uso en fábrica protegida (pieza P), densidad 780 kg/m³, según UNE-EN 771-1. (material) | 3.000 | 0.29 | 0.87 |
| mt01arl030a | m³ | Arcilla expandida, suministrada en sacos, según UNE-EN 13055-1. (material) | 0.100 | 144.49 | 14.45 |
| mt09lec020b | m³ | Lechada de cemento CEM II/B-P 32,5 N 1/3. (material) | 0.010 | 112.60 | 1.13 |
| mt08aaa010a | m³ | Agua. (material) | 0.014 | 1.50 | 0.02 |
| mt09mif010ca | t | Mortero industrial para albañilería, de cemento, color gris, categoría M-5 (resistencia a compresión 5 N/mm²), suministrado en sacos, según UNE-EN 998-2. (material) | 0.075 | 53.48 | 4.01 |
| mt16pea020b | m² | Panel rígido de poliestireno expandido, según UNE-EN 13163, mecanizado lateral recto, de 20 mm de espesor, resistencia térmica 0,55 m²K/W, conductividad térmica 0,036 W/(mK), para junta de dilatación. (material) | 0.010 | 1.34 | 0.01 |
| mt14iea020c | kg | Emulsión asfáltica aniónica con cargas tipo EB, según UNE 104231. (material) | 0.300 | 3.30 | 0.99 |
| mt14lba010a | m² | Lámina de betún modificado con elastómero SBS, LBM(SBS)-30-FV, de 2,5 mm de espesor, masa nominal 3 kg/m², con armadura de fieltro de fibra de vidrio de 60 g/m², de superficie no protegida. Según UNE-EN 13707. (material) | 1.100 | 4.80 | 5.28 |
| mt14lga010oc | m² | Lámina de betún modificado con elastómero SBS, LBM(SBS)-50/G-FP, de 3,5 mm de espesor, masa nominal 5 kg/m², con armadura de fieltro de poliéster reforzado y estabilizado de 150 g/m², con autoprotección mineral de color verde, con resistencia a la penetración de raíces. Según UNE-EN 13707. (material) | 1.100 | 10.36 | 11.40 |
| mt14lbz020a | m² | Membrana antirraíces flexible de polietileno de baja densidad y alta resistencia, WSF 40 "ZINCO", sin plastificantes, impermeable al vapor de agua, resistente a los rayos UV, de 0,34 mm de espesor, color negro, para cubiertas verdes. (material) | 1.200 | 4.62 | 5.54 |
| mt14lbz040qa | m² | Manta protectora y retenedora SSM 45 "ZINCO", formada por geotextil de poliéster y polipropileno, de 5 mm de espesor, con una retención de agua de 5 l/m², una resistencia a la tracción longitudinal de 5,5 kN/m, una resistencia CBR a punzonamiento 2 kN y una masa superficial de 470 g/m², suministrada en rollos. (material) | 1.050 | 4.38 | 4.60 |
| mt14lbz030aia | m² | Módulo drenante y retenedor de agua, Floradrain FD 25-E "ZINCO", de poliolefinas recicladas con perforaciones en la parte superior, suministrado en placas. Incluso clips de unión. (material) | 1.030 | 16.00 | 16.48 |
| mt14lbz060a | m² | Fieltro de distribución de agua AF 300 "ZINCO", formado por un geotextil no tejido sintético, compuesto por fibras de polipropileno unidas por agujeteado, termosoldado por ambas caras, con una resistencia a la tracción longitudinal de 19 kN/m y una lámina acrílica en una de sus caras; de 300 g/m² de masa superficial y 2,4 mm de espesor total, suministrado en rollos de 2,10x50 m. (material) | 1.100 | 11.38 | 12.52 |
| mt48tpz010c | m | Tubo de polietileno, 500-L2 "ZINCO", color negro, de 16 mm de diámetro exterior, con goteros autocompensables y autolimpiables integrados, situados cada 50 cm, suministrado en rollos, con el precio incrementado el 10% en concepto de accesorios y piezas especiales. (material) | 2.000 | 2.29 | 4.58 |
| mt48tpz011a | m | Cinta de tiras de velcro, color negro, de 5 cm de anchura y 12 cm de longitud, para la fijación de los tubos 500-L2 a el fieltro de distribución de agua AF 300 en cubiertas verdes "ZINCO". (material) | 0.010 | 73.54 | 0.74 |
| mt48saz010a | m³ | Sustrato Zincoterra Floral "ZINCO", compuesto de cerámica seleccionada triturada y otros componentes minerales mezclados con compost y turba rubia, suministrado en sacos Big Bag, para cubiertas verdes. (material) | 0.130 | 114.00 | 14.82 |
| mt48epz010ja | m² | Plantas con cepellón plano, Zinco Sedum Mix "ZINCO", suministradas en bandejas de 60 piezas con 4 o más especies distintas de sedum, para cubiertas verdes. (material) | 1.000 | 10.00 | 10.00 |
| mt01arc010 | t | Cantos rodados lavados, de granulometría comprendida entre 16 y 32 mm. (material) | 0.040 | 21.65 | 0.87 |
| op00sop010 |  | Soplete para soldadura de láminas asfálticas. | 1.000 | 0.00 | 0.00 |
| mo020 | h | Oficial 1ª construcción. (mano de obra) | 0.098 | 22.53 | 2.21 |
| mo113 | h | Peón ordinario construcción. (mano de obra) | 0.316 | 21.19 | 6.70 |
| mo029 | h | Oficial 1ª aplicador de láminas impermeabilizantes. (mano de obra) | 0.389 | 22.53 | 8.76 |
| mo067 | h | Ayudante aplicador de láminas impermeabilizantes. (mano de obra) | 0.389 | 21.78 | 8.47 |
| mo040 | h | Oficial 1ª jardinero. (mano de obra) | 0.649 | 22.53 | 14.62 |
| mo086 | h | Ayudante jardinero. (mano de obra) | 0.647 | 21.78 | 14.09 |
| mo008 | h | Oficial 1ª fontanero. (mano de obra) | 0.011 | 23.16 | 0.25 |
| mo107 | h | Ayudante fontanero. (mano de obra) | 0.054 | 21.75 | 1.17 |
| % | % | Costes directos complementarios | 2 % | 164.58 | 3.29 |
|  |  | Costes directos |  |  | 167.87 |
