# Cubierta plana transitable, no ventilada, ajardinada intensiva. Sistema Projar Garage "PROJAR"

- Propiedad del archivo: CYPE INGENIEROS, S.A.
- Formato: FIEBDC-3/2002
- Ámbito geográfico: Región de Murcia
- Divisa: EUR
- Costes indirectos: 3.00 %
- IVA: 21.00 %

## Q Cubiertas

### QV Sistemas de cubiertas verdes

#### QVI Intensivas

**QVI050** m² Cubierta plana transitable, no ventilada, ajardinada intensiva. Sistema Projar Garage "PROJAR".
Cubierta plana transitable, no ventilada, ajardinada intensiva, sistema Projar Garage "PROJAR", pendiente del 1% al 5%. FORMACIÓN DE PENDIENTES: mediante encintado de limatesas, limahoyas y juntas con maestras de ladrillo cerámico hueco doble y capa de arcilla expandida, vertida en seco y consolidada en su superficie con lechada de cemento, proporcionando una resistencia a compresión de 1 MPa y con una conductividad térmica de 0,087 W/(mK), con espesor medio de 10 cm; con capa de regularización de mortero de cemento, industrial, M-5 de 4 cm de espesor, acabado fratasado; IMPERMEABILIZACIÓN: tipo bicapa, adherida, compuesta por una lámina de betún modificado con elastómero SBS, LBM(SBS)-30-FV, con armadura de fieltro de fibra de vidrio de 60 g/m², de superficie no protegida y una lámina de betún modificado con elastómero SBS, LBM(SBS)-50/G-FP, con armadura de fieltro de poliéster reforzado y estabilizado de 150 g/m², con autoprotección mineral de color verde, con resistencia a la penetración de raíces, totalmente adheridas con soplete, sin coincidir sus juntas; CAPA SEPARADORA BAJO PROTECCIÓN: fieltro de protección y retención GTW-500 "PROJAR", de geotextil no tejido sintético, compuesto por un 70% de fibras de polietersulfona y un 30% de fibras de polipropileno unidas por agujeteado, de 2,5 mm de espesor, retención de agua 7 l/m², permeabilidad al agua 56 mm/s, resistencia a la tracción longitudinal 10 kN/m, resistencia CBR a punzonamiento 3,0 kN, abertura característica 0,079 mm y masa superficial 500 g/m²; membrana antirraíces flexible de polietileno de alta densidad (HDPE), QRF-1000 "PROJAR", color negro, para evitar la penetración de raíces en la membrana impermeable; CAPA DRENANTE Y RETENEDORA DE AGUA: lámina drenante PR-DRAIN-60 "PROJAR" de poliestireno reciclado de alto impacto (HIPS), con nódulos de 60 mm de altura y perforaciones en toda la superficie, colocada bajo la capa filtrante, solapando dos nódulos; CAPA FILTRANTE: filtro GTF-200 "PROJAR", de geotextil de fibras de polipropileno; CAPA DE PROTECCIÓN: sustrato CoverPro Garden "PROJAR", compuesto de grava, roca volcánica o arena de sílice y fibra de coco y turba; con pH de 6, de 500 mm de espesor. Incluso cantos rodados para el relleno del espacio entre el borde de la cubierta y la vegetación.
Criterio de valoración económica: El precio no incluye la vegetación.
Incluye: Replanteo de los puntos singulares. Replanteo de las pendientes y trazado de limatesas, limahoyas y juntas. Formación de pendientes mediante encintado de limatesas, limahoyas y juntas con maestras de ladrillo. Relleno de juntas con poliestireno expandido. Vertido en seco de la arcilla expandida hasta alcanzar el nivel de coronación de las maestras, y consolidación con lechada de cemento. Vertido, extendido y regleado de la capa de mortero de regularización. Limpieza y preparación de la superficie. Aplicación de la emulsión asfáltica. Colocación de la impermeabilización. Colocación de la capa separadora bajo protección. Colocación de la capa drenante y retenedora de agua. Colocación de la capa filtrante. Extendido del sustrato. Relleno del espacio entre el borde de la cubierta y la vegetación con cantos rodados.
Criterio de medición de proyecto: Superficie medida en proyección horizontal, según documentación gráfica de Proyecto, desde las caras interiores de los antepechos o petos perimetrales que la limitan.
Criterio de medición de obra: Se medirá, en proyección horizontal, la superficie realmente ejecutada según especificaciones de Proyecto, desde las caras interiores de los antepechos o petos perimetrales que la limitan.

| Código | Ud | Descripción | Rendimiento | Precio | Importe |
|---|---|---|---|---|---|
| mt04lvc010c | Ud | Ladrillo cerámico hueco doble, para revestir, 24x11,5x9 cm, para uso en fábrica protegida (pieza P), densidad 780 kg/m³, según UNE-EN 771-1. (material) | 3.000 | 0.29 | 0.87 |
| mt01arl030a | m³ | Arcilla expandida, suministrada en sacos, según UNE-EN 13055-1. (material) | 0.100 | 144.49 | 14.45 |
| mt09lec020b | m³ | Lechada de cemento CEM II/B-P 32,5 N 1/3. (material) | 0.010 | 112.60 | 1.13 |
| mt08aaa010a | m³ | Agua. (material) | 0.014 | 1.50 | 0.02 |
| mt09mif010ca | t | Mortero industrial para albañilería, de cemento, color gris, categoría M-5 (resistencia a compresión 5 N/mm²), suministrado en sacos, según UNE-EN 998-2. (material) | 0.075 | 53.48 | 4.01 |
| mt16pea020b | m² | Panel rígido de poliestireno expandido, según UNE-EN 13163, mecanizado lateral recto, de 20 mm de espesor, resistencia térmica 0,55 m²K/W, conductividad térmica 0,036 W/(mK), para junta de dilatación. (material) | 0.010 | 1.34 | 0.01 |
| mt14iea020c | kg | Emulsión asfáltica aniónica con cargas tipo EB, según UNE 104231. (material) | 0.300 | 3.30 | 0.99 |
| mt14lba010a | m² | Lámina de betún modificado con elastómero SBS, LBM(SBS)-30-FV, de 2,5 mm de espesor, masa nominal 3 kg/m², con armadura de fieltro de fibra de vidrio de 60 g/m², de superficie no protegida. Según UNE-EN 13707. (material) | 1.100 | 4.80 | 5.28 |
| mt14lga010oc | m² | Lámina de betún modificado con elastómero SBS, LBM(SBS)-50/G-FP, de 3,5 mm de espesor, masa nominal 5 kg/m², con armadura de fieltro de poliéster reforzado y estabilizado de 150 g/m², con autoprotección mineral de color verde, con resistencia a la penetración de raíces. Según UNE-EN 13707. (material) | 1.100 | 10.36 | 11.40 |
| mt14lbp020d | m² | Membrana antirraíces flexible de polietileno de alta densidad (HDPE), QRF-1000 "PROJAR", color negro, suministrada en rollos de 1,5x25 m; para cubiertas verdes. (material) | 1.030 | 11.47 | 11.81 |
| mt14lbp040p | m² | Fieltro de protección y retención GTW-500 "PROJAR", de geotextil no tejido sintético, compuesto por un 70% de fibras de polietersulfona y un 30% de fibras de polipropileno unidas por agujeteado, de 2,5 mm de espesor, retención de agua 7 l/m², permeabilidad al agua 56 mm/s, resistencia a la tracción longitudinal 10 kN/m, resistencia CBR a punzonamiento 3 kN, abertura característica 0,079 mm y masa superficial 500 g/m², suministrado en rollos. (material) | 1.100 | 3.00 | 3.30 |
| mt14lbp030Gc | m² | Lámina drenante y retenedora de agua, PR-DRAIN-60 "PROJAR", de poliestireno reciclado de alto impacto (HIPS), con nódulos de 60 mm de altura y perforaciones en toda la superficie, resistencia a la compresión 129 kN/m², retención de agua 32 l/m², capacidad de drenaje 2,24 l/(s·m) con una pendiente del 2%, Euroclase E de reacción al fuego, según UNE-EN 13501-1, suministrada en placas de 194x94 cm. (material) | 1.050 | 26.10 | 27.41 |
| mt14lbp050x | m² | Filtro GTF-200 "PROJAR", de geotextil no tejido sintético, compuesto por fibras de polipropileno unidas por agujeteado, con una resistencia a la tracción longitudinal de 16 kN/m, una resistencia a la tracción transversal de 16 kN/m, una apertura de cono al ensayo de perforación dinámica según UNE-EN ISO 13433 inferior a 23 mm, resistencia CBR a punzonamiento 2,35 kN, abertura característica 0,1 mm y una masa superficial de 200 g/m², suministrado en rollos. (material) | 1.100 | 2.16 | 2.38 |
| mt48sap010i | m³ | Sustrato CoverPro Garden "PROJAR", compuesto de grava, roca volcánica o arena de sílice y fibra de coco y turba; con pH de 6, suministrado en sacos Big Bag, para cubiertas verdes. (material) | 0.690 | 95.00 | 65.55 |
| mt01arc010 | t | Cantos rodados lavados, de granulometría comprendida entre 16 y 32 mm. (material) | 0.040 | 21.65 | 0.87 |
| op00sop010 |  | Soplete para soldadura de láminas asfálticas. | 1.000 | 0.00 | 0.00 |
| mo020 | h | Oficial 1ª construcción. (mano de obra) | 0.098 | 22.53 | 2.21 |
| mo113 | h | Peón ordinario construcción. (mano de obra) | 0.316 | 21.19 | 6.70 |
| mo029 | h | Oficial 1ª aplicador de láminas impermeabilizantes. (mano de obra) | 0.391 | 22.53 | 8.81 |
| mo067 | h | Ayudante aplicador de láminas impermeabilizantes. (mano de obra) | 0.391 | 21.78 | 8.52 |
| mo040 | h | Oficial 1ª jardinero. (mano de obra) | 0.163 | 22.53 | 3.67 |
| mo086 | h | Ayudante jardinero. (mano de obra) | 0.163 | 21.78 | 3.55 |
| % | % | Costes directos complementarios | 2 % | 182.94 | 3.66 |
|  |  | Costes directos |  |  | 186.60 |
