# Revestimiento mural con corcho. Sistema Bio Deco Wall "BIOVALSURO"

- Propiedad del archivo: CYPE INGENIEROS, S.A.
- Formato: FIEBDC-3/2002
- Ámbito geográfico: Región de Murcia
- Divisa: EUR
- Costes indirectos: 3.00 %
- IVA: 21.00 %

## R Revestimientos y trasdosados

### RD Decorativos

#### RDC De corcho

**RDC020** m² Revestimiento mural con corcho. Sistema Bio Deco Wall "BIOVALSURO".
Revestimiento mural, sistema Bio Deco Wall "BIOVALSURO", formado por losetas de corcho, "BIOVALSURO", de 600x300x4 mm, peso 2,166 kg/m², densidad 450 kg/m³, Euroclase Dfl-s1 de reacción al fuego según UNE-EN 13501-1, acabado natural. COLOCACIÓN: en interiores con masilla de poliuretano, "BIOVALSURO".
Incluye: Limpieza y preparación de la superficie soporte. Replanteo. Aplicación del adhesivo. Colocación y fijación del revestimiento. Limpieza final.
Criterio de medición de proyecto: Superficie medida según documentación gráfica de Proyecto, deduciendo los huecos de superficie mayor de 2 m².
Criterio de medición de obra: Se medirá la superficie realmente ejecutada según especificaciones de Proyecto, deduciendo los huecos de superficie mayor de 2 m².

| Código | Ud | Descripción | Rendimiento | Precio | Importe |
|---|---|---|---|---|---|
| mt29pco040a | m² | Loseta de corcho, "BIOVALSURO", de 600x300x4 mm, peso 2,166 kg/m², densidad 450 kg/m³, Euroclase Dfl-s1 de reacción al fuego según UNE-EN 13501-1, acabado natural. (material) | 1.050 | 24.66 | 25.89 |
| mt29cam040a | Ud | Cartucho de 310 cm³ de masilla de poliuretano, "BIOVALSURO", para fijación de losetas de corcho. (material) | 0.595 | 5.74 | 3.42 |
| mo011 | h | Oficial 1ª montador. (mano de obra) | 0.534 | 23.16 | 12.37 |
| mo080 | h | Ayudante montador. (mano de obra) | 0.534 | 21.78 | 11.63 |
| % | % | Costes directos complementarios | 2 % | 53.31 | 1.07 |
|  |  | Costes directos |  |  | 54.38 |
