# Revestimiento mural con láminas autoadhesivas multicapa de PVC

- Propiedad del archivo: CYPE INGENIEROS, S.A.
- Formato: FIEBDC-3/2002
- Ámbito geográfico: Región de Murcia
- Divisa: EUR
- Costes indirectos: 3.00 %
- IVA: 21.00 %

## R Revestimientos y trasdosados

### RD Decorativos

#### RDV De PVC

**RDV020** m² Revestimiento mural con láminas autoadhesivas multicapa de PVC.
Revestimiento mural con láminas autoadhesivas multicapa de PVC, para interior, color a elegir, de 1230x0,24 mm. Colocación en obra: sobre soporte de yeso previa aplicación de imprimación, a base de resinas sintéticas en dispersión acuosa, diluida con un 5% de agua.
Incluye: Limpieza y preparación de la superficie soporte. Replanteo. Aplicación de la imprimación. Corte y preparación del revestimiento. Colocación y fijación del revestimiento. Resolución de encuentros y puntos singulares.
Criterio de medición de proyecto: Superficie medida según documentación gráfica de Proyecto, deduciendo los huecos de superficie mayor de 2 m².
Criterio de medición de obra: Se medirá la superficie realmente ejecutada según especificaciones de Proyecto, deduciendo los huecos de superficie mayor de 2 m².

| Código | Ud | Descripción | Rendimiento | Precio | Importe |
|---|---|---|---|---|---|
| mt12pve010a | l | Imprimación, a base de resinas sintéticas en dispersión acuosa, para mejorar la adherencia de los soportes de yeso. (material) | 0.100 | 9.01 | 0.90 |
| mt12pve100fgoG2 | m² | Lámina autoadhesiva multicapa de PVC, para interior, color a elegir, de 1230x0,24 mm, con adhesivo acrílico sin disolventes y lámina de protección del adhesivo de papel, bactericida, termoformable, hidrófuga, Euroclase B-s1, d0 de reacción al fuego, según UNE-EN 13501-1, suministrada en rollos de 50 m. (material) | 1.050 | 12.56 | 13.19 |
| mo026 | h | Oficial 1ª instalador de revestimientos flexibles. (mano de obra) | 0.124 | 22.53 | 2.79 |
| mo064 | h | Ayudante instalador de revestimientos flexibles. (mano de obra) | 0.183 | 21.78 | 3.99 |
| % | % | Costes directos complementarios | 2 % | 20.87 | 0.42 |
|  |  | Costes directos |  |  | 21.29 |
