# Revestimiento mural con láminas autoadhesivas multicapa de PVC

- Propiedad del archivo: CYPE INGENIEROS, S.A.
- Formato: FIEBDC-3/2002
- Ámbito geográfico: Región de Murcia
- Divisa: EUR
- Costes indirectos: 3.00 %
- IVA: 21.00 %

## R Revestimientos y trasdosados

### RD Decorativos

#### RDV De PVC

**RDV020** m² Revestimiento mural con láminas autoadhesivas multicapa de PVC.
Revestimiento mural con láminas autoadhesivas multicapa de PVC, para interior, acabado imitación piedra, de 1230x0,24 mm. Colocación en obra: sobre soporte con la superficie pintada con textura lisa.
Incluye: Limpieza y preparación de la superficie soporte. Replanteo. Corte y preparación del revestimiento. Colocación y fijación del revestimiento. Resolución de encuentros y puntos singulares.
Criterio de medición de proyecto: Superficie medida según documentación gráfica de Proyecto, deduciendo los huecos de superficie mayor de 2 m².
Criterio de medición de obra: Se medirá la superficie realmente ejecutada según especificaciones de Proyecto, deduciendo los huecos de superficie mayor de 2 m².

| Código | Ud | Descripción | Rendimiento | Precio | Importe |
|---|---|---|---|---|---|
| mt12pve100igrG2 | m² | Lámina autoadhesiva multicapa de PVC, para interior, acabado imitación piedra, de 1230x0,24 mm, con adhesivo acrílico sin disolventes y lámina de protección del adhesivo de papel, bactericida, termoformable, hidrófuga, Euroclase B-s1, d0 de reacción al fuego, según UNE-EN 13501-1, suministrada en rollos de 50 m. (material) | 1.050 | 13.53 | 14.21 |
| mo026 | h | Oficial 1ª instalador de revestimientos flexibles. (mano de obra) | 0.124 | 22.53 | 2.79 |
| mo064 | h | Ayudante instalador de revestimientos flexibles. (mano de obra) | 0.124 | 21.78 | 2.70 |
| % | % | Costes directos complementarios | 2 % | 19.70 | 0.39 |
|  |  | Costes directos |  |  | 20.09 |
