# Remate de peldaño con revestimiento cerámico o de piedra natural, mediante perfil preformado con revestimiento de madera

- Propiedad del archivo: CYPE INGENIEROS, S.A.
- Formato: FIEBDC-3/2002
- Ámbito geográfico: Región de Murcia
- Divisa: EUR
- Costes indirectos: 3.00 %
- IVA: 21.00 %

## R Revestimientos y trasdosados

### RE Escaleras

#### REA Remates de peldaño

**REA032** m Remate de peldaño con revestimiento cerámico o de piedra natural, mediante perfil preformado con revestimiento de madera.
Formación de remate de peldaño con revestimiento cerámico o de piedra natural, mediante perfil de aluminio, de 13,5 mm de altura, con revestimiento de madera de roble, de 50 mm de anchura. Incluso limpieza y preparación de la superficie soporte, replanteo, fijación del perfil con adhesivo y resolución de encuentros.
Incluye: Limpieza y preparación de la superficie soporte. Replanteo. Corte, colocación y fijación del perfil. Resolución de encuentros.
Criterio de medición de proyecto: Longitud medida según documentación gráfica de Proyecto.
Criterio de medición de obra: Se medirá la longitud realmente ejecutada según especificaciones de Proyecto.

| Código | Ud | Descripción | Rendimiento | Precio | Importe |
|---|---|---|---|---|---|
| mt18rpe070b | m | Perfil de aluminio, de 13,5 mm de altura, con revestimiento de madera de roble, de 50 mm de anchura, para remate de peldaño con revestimiento cerámico o de piedra natural. (material) | 1.050 | 35.90 | 37.70 |
| mo023 | h | Oficial 1ª solador. (mano de obra) | 0.058 | 22.53 | 1.31 |
| % | % | Costes directos complementarios | 2 % | 39.01 | 0.78 |
|  |  | Costes directos |  |  | 39.79 |
