# FIEBDC-3

- Propiedad del archivo: CYPE INGENIEROS, S.A.
- Formato: FIEBDC-3/2002
- Ámbito geográfico: Región de Murcia
- Divisa: EUR
- Costes indirectos: 3.00 %
- IVA: 21.00 %

| Código | Ud | Descripción | Precio |
|---|---|---|---|
| mt07emr408b | Ud | Accesorios y elementos para fijación oculta de peldaño de madera maciza en zanca de madera de escalera. (material) | 3.00 |
| mt07mee250aaa | Ud |  |  |

## Otros textos del archivo
- Peldaño de madera maciza de pino silvestre (Pinus sylvestris), con certificado PEFC, de 800x300x32 mm, formado por tablero alistonado de lama continua, barnizado en taller con barniz sintético con acabado brillante, resistencia al deslizamiento 15
