# Revestimiento con mortero acrílico y árido proyectado

- Propiedad del archivo: CYPE INGENIEROS, S.A.
- Formato: FIEBDC-3/2002
- Ámbito geográfico: Región de Murcia
- Divisa: EUR
- Costes indirectos: 3.00 %
- IVA: 21.00 %

## R Revestimientos y trasdosados

### RG Morteros y revestimientos acrílicos

#### RGA Revestimientos de árido proyectado

**RGA010** m² Revestimiento con mortero acrílico y árido proyectado.
Formación en fachadas de capa de acabado para revestimientos continuos, mediante la aplicación con llana metálica de mortero soporte para la proyección de árido, color a elegir, acabado granulado imitación piedra natural, compuesto por copolímeros acrílicos en dispersión acuosa, cargas de granulometría controlada y pigmentos extendedores seleccionados, con un rendimiento de 3 kg/m² y proyección manual o mecánica de árido de mármol, procedente de machaqueo, de granulometría comprendida entre 3 y 4 mm. Incluso preparación de la superficie soporte, formación de juntas, rincones, aristas, remates en los encuentros con paramentos, revestimientos u otros elementos recibidos en su superficie.
Incluye: Preparación del paramento soporte. Aplicación del mortero soporte. Proyección del árido.
Criterio de medición de proyecto: Superficie medida según documentación gráfica de Proyecto, sin deducir huecos menores de 4 m² y deduciendo, en los huecos de superficie mayor de 4 m², el exceso sobre 4 m².
Criterio de medición de obra: Se medirá la superficie realmente ejecutada según especificaciones de Proyecto, deduciendo, en los huecos de superficie mayor de 4 m², el exceso sobre 4 m².

| Código | Ud | Descripción | Rendimiento | Precio | Importe |
|---|---|---|---|---|---|
| mt28mar100b | kg | Mortero soporte para la proyección de árido, color a elegir, acabado granulado imitación piedra natural, compuesto por copolímeros acrílicos en dispersión acuosa, cargas de granulometría controlada y pigmentos extendedores seleccionados, de alta resistencia a la abrasión, impermeable al agua de lluvia, permeable al vapor de agua, antimoho y antiverdín y con resistencia a los rayos UV y a los álcalis, para aplicar con llana metálica. (material) | 3.000 | 5.15 | 15.45 |
| mt28mon020a | kg | Árido de mármol, procedente de machaqueo, para proyectar sobre mortero, de granulometría comprendida entre 3 y 4 mm. (material) | 9.000 | 0.21 | 1.89 |
| op00tal020 |  | Taladro con batidora. | 1.000 | 0.00 | 0.00 |
| mo039 | h | Oficial 1ª revocador. (mano de obra) | 0.409 | 22.53 | 9.21 |
| mo111 | h | Peón especializado revocador. (mano de obra) | 0.204 | 22.07 | 4.50 |
| % | % | Costes directos complementarios | 2 % | 31.05 | 0.62 |
|  |  | Costes directos |  |  | 31.67 |
