# Imprimación antioxidante sobre superficie de acero

- Propiedad del archivo: CYPE INGENIEROS, S.A.
- Formato: FIEBDC-3/2002
- Ámbito geográfico: Región de Murcia
- Divisa: EUR
- Costes indirectos: 3.00 %
- IVA: 21.00 %

## R Revestimientos y trasdosados

### RN Pinturas sobre soporte metálico

#### RNI Imprimaciones

**RNI010** m² Imprimación antioxidante sobre superficie de acero.
Aplicación manual de una mano de imprimación sintética antioxidante de secado rápido, color gris, acabado mate, a base de resinas alquídicas, pigmentos orgánicos, pigmentos inorgánicos, pigmentos antioxidantes y disolvente formulado a base de una mezcla de hidrocarburos (rendimiento: 0,125 l/m²), sobre cerrajería interior de acero.
Incluye: Preparación y limpieza de la superficie soporte. Aplicación de una mano de imprimación.
Criterio de medición de proyecto: Superficie medida según documentación gráfica de Proyecto, sin descontar huecos, considerando la superficie que encierran, definida por sus dimensiones máximas, por una sola cara.
Criterio de medición de obra: Se medirá la superficie realmente ejecutada según especificaciones de Proyecto, por una sola cara, considerando la superficie que encierran, definida por sus dimensiones máximas.

| Código | Ud | Descripción | Rendimiento | Precio | Importe |
|---|---|---|---|---|---|
| mt27pfi200a | l | Imprimación sintética antioxidante de secado rápido, color gris, acabado mate, a base de resinas alquídicas, pigmentos orgánicos, pigmentos inorgánicos, pigmentos antioxidantes y disolvente formulado a base de una mezcla de hidrocarburos, para aplicar con brocha, rodillo o pistola sobre superficies metálicas. (material) | 0.125 | 3.11 | 0.39 |
| mo038 | h | Oficial 1ª pintor. (mano de obra) | 0.078 | 22.53 | 1.76 |
| mo076 | h | Ayudante pintor. (mano de obra) | 0.078 | 21.78 | 1.70 |
| % | % | Costes directos complementarios | 2 % | 3.85 | 0.08 |
|  |  | Costes directos |  |  | 3.93 |
