# Esmalte sobre tubería de acero galvanizado

- Propiedad del archivo: CYPE INGENIEROS, S.A.
- Formato: FIEBDC-3/2002
- Ámbito geográfico: Región de Murcia
- Divisa: EUR
- Costes indirectos: 3.00 %
- IVA: 21.00 %

## R Revestimientos y trasdosados

### RN Pinturas sobre soporte metálico

#### RNS Especiales

**RNS041** m Esmalte sobre tubería de acero galvanizado.
Aplicación manual de dos manos de esmalte de poliuretano, color verde RAL 6032, acabado brillante; previa aplicación de una mano de imprimación fosfocromatante de un solo componente, color gris, acabado mate, sobre tubería interior de acero galvanizado de 1" de diámetro nominal interior.
Incluye: Preparación y limpieza de la superficie soporte. Aplicación de la mano de imprimación. Aplicación de dos manos de acabado.
Criterio de medición de proyecto: Longitud medida según documentación gráfica de Proyecto.
Criterio de medición de obra: Se medirá la longitud realmente ejecutada según especificaciones de Proyecto.

| Código | Ud | Descripción | Rendimiento | Precio | Importe |
|---|---|---|---|---|---|
| mt27pfi202a | l | Imprimación fosfocromatante de un solo componente, color gris, acabado mate, a base de resinas de butiral de polivinilo modificado, pigmentos antioxidantes exentos de cromatos, pigmentos extendedores y disolvente formulado a base de una mezcla de hidrocarburos, alcoholes y disolvente cetónico, para aplicar con brocha o pistola sobre superficies metálicas. (material) | 0.006 | 14.90 | 0.09 |
| mt27esp011b | l | Esmalte de poliuretano, color verde RAL 6032, acabado brillante, a base de resinas acrílicas hidroxiladas, isocianatos alifáticos, pigmentos minerales, pigmentos orgánicos y disolvente formulado a base de una mezcla de hidrocarburos y disolvente cetónico, de muy alta resistencia a la corrosión, para aplicar con pistola sobre superficies metálicas. (material) | 0.015 | 19.59 | 0.29 |
| op00dec010 |  | Decapador. | 1.000 | 0.00 | 0.00 |
| mo038 | h | Oficial 1ª pintor. (mano de obra) | 0.069 | 22.53 | 1.55 |
| mo076 | h | Ayudante pintor. (mano de obra) | 0.038 | 21.78 | 0.83 |
| % | % | Costes directos complementarios | 2 % | 2.76 | 0.06 |
|  |  | Costes directos |  |  | 2.82 |
