# Pintura de poliuretano alifático, sobre suelo de garaje

- Propiedad del archivo: CYPE INGENIEROS, S.A.
- Formato: FIEBDC-3/2002
- Ámbito geográfico: Región de Murcia
- Divisa: EUR
- Costes indirectos: 3.00 %
- IVA: 21.00 %

## R Revestimientos y trasdosados

### RO Pinturas para uso específico

#### ROO Garajes

**ROO020** m² Pintura de poliuretano alifático, sobre suelo de garaje.
Aplicación manual de dos manos de pintura de poliuretano alifático, color verde, acabado mate, textura lisa, (rendimiento: 0,2 l/m² cada mano); previa aplicación de una mano de imprimación incolora de dos componentes, a base de resina epoxi sin disolventes, de baja viscosidad, sobre suelo de garaje de hormigón.
Incluye: Limpieza general de la superficie soporte. Preparación de la mezcla. Aplicación de una mano de fondo. Aplicación de dos manos de acabado.
Criterio de medición de proyecto: Superficie medida según documentación gráfica de Proyecto, con el mismo criterio que el soporte base.
Criterio de medición de obra: Se medirá la superficie realmente ejecutada según especificaciones de Proyecto, con el mismo criterio que el soporte base.

| Código | Ud | Descripción | Rendimiento | Precio | Importe |
|---|---|---|---|---|---|
| mt27upx040b | kg | Imprimación incolora de dos componentes, a base de resina epoxi sin disolventes, de baja viscosidad, para aplicar sobre superficie soporte de hormigón o de mortero. (material) | 0.500 | 12.48 | 6.24 |
| mt27upx020bg | kg | Barniz de dos componentes para interior, a base de poliuretano alifático y disolvente, color rojo, acabado mate, textura lisa, para aplicar con rodillo de pelo corto, con resistencia a los rayos UV y a la intemperie y con alta resistencia a los agentes químicos. (material) | 0.400 | 16.39 | 6.56 |
| op00tal020 |  | Taladro con batidora. | 1.000 | 0.00 | 0.00 |
| mo038 | h | Oficial 1ª pintor. (mano de obra) | 0.135 | 22.53 | 3.04 |
| mo076 | h | Ayudante pintor. (mano de obra) | 0.135 | 21.78 | 2.94 |
| % | % | Costes directos complementarios | 2 % | 18.78 | 0.38 |
|  |  | Costes directos |  |  | 19.16 |
