# Sistema "KERAKOLL" para reparación de paramentos de mortero monocapa

- Propiedad del archivo: CYPE INGENIEROS, S.A.
- Formato: FIEBDC-3/2002
- Ámbito geográfico: Región de Murcia
- Divisa: EUR
- Costes indirectos: 3.00 %
- IVA: 21.00 %

## R Revestimientos y trasdosados

### RQ Sistemas monocapa industriales

#### RQY Reparaciones

**RQY020** m² Sistema "KERAKOLL" para reparación de paramentos de mortero monocapa.
Sistema "KERAKOLL" para reparación de paramentos de mortero monocapa, compuesto por: capa de regularización de mortero Rasobuild Eco Universal "KERAKOLL", de 10 mm de espesor, armado con malla de fibra de vidrio, antiálcalis, Rinforzo V 50 "KERAKOLL"; dos manos de pintura, Kerakover Kompact Pittura "KERAKOLL", ambas diluidas con un 20 a 30% de agua; previa aplicación de una mano de imprimación reguladora de la absorción Kerakover Acrilex Fondo "KERAKOLL". Incluso imprimación fungicida para la eliminación de mohos, hongos y algas, Kerakover Activ "KERAKOLL", impregnación incolora consolidante, Rasobuild Eco Consolidante "KERAKOLL", para regularizar la porosidad y mejorar la adherencia de los soportes absorbentes.
Incluye: Limpieza de la superficie soporte. Aplicación del producto fungicida. Aplicación de la mano de impregnación incolora consolidante. Aplicación de una primera capa de mortero. Colocación de la malla de refuerzo. Aplicación de una segunda capa de mortero sobre la malla de refuerzo. Aplicación de una mano de fondo. Aplicación de dos manos de acabado.
Criterio de medición de proyecto: Superficie medida según documentación gráfica de Proyecto.
Criterio de medición de obra: Se medirá la superficie realmente ejecutada según especificaciones de Proyecto.

| Código | Ud | Descripción | Rendimiento | Precio | Importe |
|---|---|---|---|---|---|
| mt08aaa010a | m³ | Agua. (material) | 0.004 | 1.50 | 0.01 |
| mt27pik001a | l | Imprimación fungicida para la eliminación de mohos, hongos y algas para interior y exterior, Kerakover Activ "KERAKOLL"; para aplicar con brocha, rodillo o pistola. (material) | 0.250 | 12.14 | 3.04 |
| mt28mkr001a | kg | Impregnación incolora consolidante en base acuosa para interior y exterior, Rasobuild Eco Consolidante "KERAKOLL", a base de silicato potásico y aceite de pino, con muy bajo contenido de sustancias orgánicas volátiles (VOC); para aplicar con brocha, rodillo o pistola. (material) | 0.300 | 2.80 | 0.84 |
| mt28mkr040a | kg | Mortero Rasobuild Eco Universal "KERAKOLL", aplicado manualmente, con muy bajo contenido de sustancias orgánicas volátiles (VOC), para aplicar con llana. (material) | 13.000 | 0.57 | 7.41 |
| mt28mak030a | m² | Malla de fibra de vidrio, antiálcalis, Rinforzo V 50 "KERAKOLL", de 4x4 mm de luz de malla, de 0,45 mm de espesor, de 160 g/m² de masa superficial y de 1x50 m, para armar morteros. (material) | 1.050 | 2.04 | 2.14 |
| mt28mak040a | l | Imprimación reguladora de la absorción Kerakover Acrilex Fondo "KERAKOLL", color blanco, a base de resinas acrílicas en base acuosa, para aplicar con brocha o rodillo. (material) | 0.150 | 10.68 | 1.60 |
| mt27pik030e | l | Pintura para interior y exterior, Kerakover Kompact Pittura "KERAKOLL", a base de copolímeros acrílicos y siloxanos, color blanco, acabado mate, textura lisa, lavable y resistente a los rayos UV; para aplicar con brocha, rodillo o pistola. (material) | 0.226 | 12.81 | 2.90 |
| mo039 | h | Oficial 1ª revocador. (mano de obra) | 0.709 | 22.53 | 15.97 |
| mo079 | h | Ayudante revocador. (mano de obra) | 0.709 | 21.78 | 15.44 |
| % | % | Costes directos complementarios | 2 % | 49.35 | 0.99 |
|  |  | Costes directos |  |  | 50.34 |
