# Trasdosado directo de paneles de yeso reforzados con fibra de vidrio. Sistema "PANELSYSTEM"

- Propiedad del archivo: CYPE INGENIEROS, S.A.
- Formato: FIEBDC-3/2002
- Ámbito geográfico: Región de Murcia
- Divisa: EUR
- Costes indirectos: 3.00 %
- IVA: 21.00 %

## R Revestimientos y trasdosados

### RR Trasdosados

#### RRO De paneles de yeso

**RRO010** m² Trasdosado directo de paneles de yeso reforzados con fibra de vidrio. Sistema "PANELSYSTEM".
Trasdosado directo de paneles aligerados de yeso reforzado con fibra de vidrio, TC-7 "PANELSYSTEM", de 500 mm de anchura, 2900 mm de longitud máxima y 70 mm de espesor, con los bordes longitudinales machihembrados para el pegado entre sí. Incluso banda fonoaislante bicapa autoadhesiva; pasta y cinta para el tratamiento de juntas; adhesivo de unión para el refuerzo de los encuentros y cinta autoadhesiva de celulosa.
Criterio de valoración económica: El precio incluye la resolución de encuentros y puntos singulares, pero no incluye el aislamiento a colocar entre las placas y el paramento.
Incluye: Replanteo simultáneo de las instalaciones a efecto de armonizar las prestaciones. Replanteo y trazado en el forjado inferior y en el superior de los tabiques a realizar. Colocación de bandas perimetrales. Corte de los paneles. Colocación de los paneles, aplicando con paleta la pasta de yeso sobre el canto con macho y encajando en éste el canto con hembra. Tratamiento de juntas. Refuerzo en los encuentros. Replanteo de las cajas para alojamiento de mecanismos eléctricos y de paso de instalaciones, y posterior perforación de los paneles.
Criterio de medición de proyecto: Superficie medida según documentación gráfica de Proyecto, sin deducir huecos.
Criterio de medición de obra: Se medirá, a cinta corrida, la superficie realmente ejecutada según especificaciones de Proyecto, sin deducir huecos.

| Código | Ud | Descripción | Rendimiento | Precio | Importe |
|---|---|---|---|---|---|
| mt16pdg010b | m | Banda fonoaislante bicapa autoadhesiva, de 5 mm de espesor, formada por una membrana autoadhesiva de alta densidad termosoldada a una lámina de espuma de polietileno reticulado, masa nominal 3,35 kg/m². (material) | 0.600 | 0.87 | 0.52 |
| mt12pyp010a | m² | Panel aligerado de yeso reforzado con fibra de vidrio, TC-7 "PANELSYSTEM", de 500 mm de anchura, 2900 mm de longitud máxima y 70 mm de espesor, con los bordes longitudinales machihembrados para el pegado entre sí. (material) | 1.050 | 11.61 | 12.19 |
| mt09pye020 | kg | Pasta de yeso para juntas, según UNE-EN 13279-1. (material) | 0.500 | 5.26 | 2.63 |
| mt16pdg015a | m | Banda elástica de poliestireno expandido, de 15 mm de espesor. (material) | 1.000 | 0.35 | 0.35 |
| mt12pyp110 | m³ | Adhesivo de unión. (material) | 0.005 | 124.50 | 0.62 |
| mt12pyp100 | m | Cinta autoadhesiva de celulosa para colocar en los encuentros de los paneles con el paramento. (material) | 0.400 | 0.10 | 0.04 |
| mt12psg040a | m | Cinta microperforada de papel, según UNE-EN 13963. (material) | 0.400 | 0.04 | 0.02 |
| op00fre010 |  | Fresadora. | 1.000 | 0.00 | 0.00 |
| mo053 | h | Oficial 1ª montador de prefabricados interiores. (mano de obra) | 0.227 | 23.16 | 5.26 |
| mo100 | h | Ayudante montador de prefabricados interiores. (mano de obra) | 0.227 | 21.78 | 4.94 |
| % | % | Costes directos complementarios | 2 % | 26.57 | 0.53 |
|  |  | Costes directos |  |  | 27.10 |
