# Trasdosado autoportante de placas de yeso laminado, antirradiaciones. Sistema "KNAUF"

- Propiedad del archivo: CYPE INGENIEROS, S.A.
- Formato: FIEBDC-3/2002
- Ámbito geográfico: Región de Murcia
- Divisa: EUR
- Costes indirectos: 3.00 %
- IVA: 21.00 %

## R Revestimientos y trasdosados

### RR Trasdosados

#### RRY De placas de yeso laminado

**RRY016** m² Trasdosado autoportante de placas de yeso laminado, antirradiaciones. Sistema "KNAUF".
Trasdosado autoportante arriostrado, sistema K151.es "KNAUF", de 39,5 mm de espesor total, con nivel de calidad del acabado Q2, formado por placa de yeso laminado tipo antirradiaciones RX de 12,5 mm de espesor, atornillada directamente a una estructura autoportante de acero galvanizado, con cinta de plomo autoadhesiva, formada por perfiles horizontales de 30x30, sólidamente fijados al suelo y al techo y maestras verticales de 60x27 mm y 0,6 mm de espesor con una modulación de 625 mm, fijadas al paramento vertical. Incluso banda desolidarizadora; fijaciones para el anclaje de los perfiles metálicos; tornillería para la fijación de las placas; cinta de papel con refuerzo metálico "KNAUF" y pasta de juntas Uniflott GLS "KNAUF".
Criterio de valoración económica: El precio incluye la resolución de encuentros y puntos singulares, pero no incluye el aislamiento a colocar entre las placas y el paramento.
Incluye: Replanteo y trazado en el forjado inferior y en el superior de los perfiles. Colocación de elementos horizontales sólidamente fijados al suelo. Colocación de elementos horizontales sólidamente fijados al techo. Colocación de las maestras, arriostrándolas con anclajes directos. Colocación de cinta de plomo autoadhesiva. Corte de las placas. Fijación de las placas. Replanteo de las cajas para alojamiento de mecanismos eléctricos y de paso de instalaciones, y posterior perforación de las placas. Tratamiento de juntas.
Criterio de medición de proyecto: Superficie medida según documentación gráfica de Proyecto, sin duplicar esquinas ni encuentros, siguiendo los criterios de medición expuestos en la norma UNE 92305.
Criterio de medición de obra: Se medirá la superficie realmente ejecutada según especificaciones de Proyecto, sin duplicar esquinas ni encuentros, siguiendo los criterios de medición expuestos en la norma UNE 92305.

| Código | Ud | Descripción | Rendimiento | Precio | Importe |
|---|---|---|---|---|---|
| mt12pfk012a | m | Perfil U 30/30 de chapa de acero galvanizado, "KNAUF", espesor 0,55 mm. (material) | 1.220 | 1.18 | 1.44 |
| mt12pfk011a | m | Maestra 60/27 "KNAUF", de chapa de acero galvanizado. (material) | 1.750 | 1.71 | 2.99 |
| mt12ark020a | m | Cinta de plomo autoadhesiva antirradiaciones RX "KNAUF", de 50 mm de anchura y 1 mm de espesor. (material) | 2.700 | 6.53 | 17.63 |
| mt12ark010a | m² | Placa antirradiaciones RX 12,5+0,5 mm "KNAUF" formada por una placa de yeso laminado DF / UNE-EN 520 - 625 / 2600 / 12,5, cortafuego, revestida por una de sus caras con una lámina de cartón y otra de plomo de 0,5 mm, según UNE-EN 14190; Euroclase A2-s1, d0 de reacción al fuego, según UNE-EN 13501-1. (material) | 1.050 | 77.39 | 81.26 |
| mt12ptk010ba | Ud | Tornillo LB "KNAUF" 3,5x9,5. (material) | 1.400 | 0.01 | 0.01 |
| mt12pek020ta | Ud | Anclaje directo de 125 mm, para maestra 60/27, "KNAUF". (material) | 1.500 | 0.42 | 0.63 |
| mt12ptk010cc | Ud | Tornillo autoperforante TN "KNAUF" 3,5x25. (material) | 12.250 | 0.01 | 0.12 |
| mt12ptk010ce | Ud | Tornillo autoperforante TN "KNAUF" 3,5x35. (material) | 14.875 | 0.01 | 0.15 |
| mt12psg220 | Ud | Fijación compuesta por taco y tornillo 5x27. (material) | 2.500 | 0.06 | 0.15 |
| mt12pik020n | kg | Pasta de juntas Uniflott GLS "KNAUF", de fraguado normal (45 minutos), rango de temperatura de trabajo de 10 a 30°C, para aplicación manual sin cinta de juntas, según UNE-EN 13963. (material) | 0.606 | 0.22 | 0.13 |
| mt12pck010d | m | Cinta de papel con refuerzo metálico "KNAUF" de 52 mm de anchura, según UNE-EN 14353. (material) | 0.150 | 0.42 | 0.06 |
| op00fre010 |  | Fresadora. | 1.000 | 0.00 | 0.00 |
| op00sie010 |  | Sierra de calar. | 1.000 | 0.00 | 0.00 |
| op00tal010 |  | Taladro. | 1.000 | 0.00 | 0.00 |
| op00ato010 |  | Atornillador. | 1.000 | 0.00 | 0.00 |
| mo053 | h | Oficial 1ª montador de prefabricados interiores. (mano de obra) | 0.475 | 23.16 | 11.00 |
| mo100 | h | Ayudante montador de prefabricados interiores. (mano de obra) | 0.475 | 21.78 | 10.35 |
| % | % | Costes directos complementarios | 2 % | 125.92 | 2.52 |
|  |  | Costes directos |  |  | 128.44 |
