# Tratamiento de acabado superficial en obra de pavimento interior de terrazo

- Propiedad del archivo: CYPE INGENIEROS, S.A.
- Formato: FIEBDC-3/2002
- Ámbito geográfico: Región de Murcia
- Divisa: EUR
- Costes indirectos: 3.00 %
- IVA: 21.00 %

## R Revestimientos y trasdosados

### RS Pavimentos

#### RSC De terrazo

**RSC030** m² Tratamiento de acabado superficial en obra de pavimento interior de terrazo.
Abrillantado mecánico en obra de pavimento interior de terrazo, con muelas de 400 o superior, previa aplicación de líquido cristalizador.
Incluye: Aplicación del líquido cristalizador. Abrillantado. Repaso de los rincones de difícil acceso.
Criterio de medición de proyecto: Superficie medida según documentación gráfica de Proyecto.
Criterio de medición de obra: Se medirá la superficie realmente ejecutada según especificaciones de Proyecto.

| Código | Ud | Descripción | Rendimiento | Precio | Importe |
|---|---|---|---|---|---|
| mt18tsm110a | l | Líquido cristalizador, de color blanco, con pH de 2,5, para tratamiento superficial de cristalizado y abrillantado, en pavimentos de piedra natural o de terrazo. (material) | 0.125 | 20.37 | 2.55 |
| mq08war155 | h | Abrillantadora para el cristalizado o el abrillantado de pavimentos de piedra natural o de terrazo, con plato de lana de acero o esponja sintética. (maquinaria) | 0.174 | 2.41 | 0.42 |
| op00lij010 |  | Lijadora-pulidora. | 1.000 | 0.00 | 0.00 |
| mo037 | h | Oficial 1ª pulidor de pavimentos. (mano de obra) | 0.177 | 22.53 | 3.99 |
| % | % | Costes directos complementarios | 2 % | 6.96 | 0.14 |
|  |  | Costes directos |  |  | 7.10 |
