# Marcado y señalización de pistas deportivas indoor, con pintura de poliuretano

- Propiedad del archivo: CYPE INGENIEROS, S.A.
- Formato: FIEBDC-3/2002
- Ámbito geográfico: Región de Murcia
- Divisa: EUR
- Costes indirectos: 3.00 %
- IVA: 21.00 %

## R Revestimientos y trasdosados

### RS Pavimentos

#### RSH Deportivos indoor

**RSH150** Ud Marcado y señalización de pistas deportivas indoor, con pintura de poliuretano.
Marcado y señalización de pista de baloncesto, sobre pavimento deportivo indoor multicapa, con líneas de 5 cm de anchura, continuas o discontinuas, mediante aplicación con brocha o rodillo de pintura de poliuretano, elástica, bicomponente, acabado satinado semibrillante, color negro, según normas federativas.
Incluye: Preparación de la superficie. Ejecución del marcado.
Criterio de medición de proyecto: Número de unidades previstas, según documentación gráfica de Proyecto.
Criterio de medición de obra: Se medirá el número de unidades realmente ejecutadas según especificaciones de Proyecto.

| Código | Ud | Descripción | Rendimiento | Precio | Importe |
|---|---|---|---|---|---|
| mt27ppc020j | kg | Pintura de poliuretano, elástica, bicomponente, acabado satinado semibrillante, color negro, resistente a los rayos UV, a la intemperie y a la abrasión. (material) | 5.250 | 62.95 | 330.49 |
| mt27wav020a | m | Cinta adhesiva de pintor, de 25 mm de anchura. (material) | 230.000 | 0.10 | 23.00 |
| mo038 | h | Oficial 1ª pintor. (mano de obra) | 7.091 | 22.53 | 159.76 |
| mo076 | h | Ayudante pintor. (mano de obra) | 7.091 | 21.78 | 154.44 |
| % | % | Costes directos complementarios | 2 % | 667.69 | 13.35 |
|  |  | Costes directos |  |  | 681.04 |
