# Revestimiento de pavimento industrial, sistema Maxfloor MMA "DRIZORO"

- Propiedad del archivo: CYPE INGENIEROS, S.A.
- Formato: FIEBDC-3/2002
- Ámbito geográfico: Región de Murcia
- Divisa: EUR
- Costes indirectos: 3.00 %
- IVA: 21.00 %

## R Revestimientos y trasdosados

### RS Pavimentos

#### RSI Sistemas de pavimentos industriales y decorativos

**RSI130** m² Revestimiento de pavimento industrial, sistema Maxfloor MMA "DRIZORO".
Revestimiento de pavimento industrial, liso, realizado sobre base de hormigón endurecido, con el sistema Maxfloor MMA "DRIZORO", apto para cámaras frigoríficas, en interiores, mediante la aplicación sucesiva de: una mano de imprimación de dos componentes a base de metacrilato de metilo (MMA), Maxfloor MMA-P "DRIZORO"; capa base de adhesivo tixotrópico de dos componentes a base de metacrilato de metilo (MMA), Maxfloor MMA-B "DRIZORO", en dos capas; y capa de sellado con revestimiento elástico para interiores y exteriores bicomponente a base de metacrilato de metilo (MMA), Maxfloor MMA-F "DRIZORO".
Criterio de valoración económica: El precio no incluye la superficie soporte ni la ejecución y el sellado de las juntas.
Incluye: Limpieza de la superficie soporte. Replanteo de las juntas y paños de trabajo. Aplicación de una mano de imprimación. Aplicación de la capa base. Aplicación de la capa de sellado. Limpieza final del pavimento.
Criterio de medición de proyecto: Superficie medida en proyección horizontal, según documentación gráfica de Proyecto.
Criterio de medición de obra: Se medirá, en proyección horizontal, la superficie realmente ejecutada según especificaciones de Proyecto.

| Código | Ud | Descripción | Rendimiento | Precio | Importe |
|---|---|---|---|---|---|
| mt47add100a | kg | Imprimación de dos componentes a base de metacrilato de metilo (MMA), Maxfloor MMA-P "DRIZORO", según UNE-EN 13813. (material) | 0.400 | 18.39 | 7.36 |
| mt47add110a | kg | Adhesivo tixotrópico de dos componentes a base de metacrilato de metilo (MMA), Maxfloor MMA-B "DRIZORO", según UNE-EN 13813. (material) | 1.100 | 18.39 | 20.23 |
| mt47add120a | kg | Revestimiento elástico para interiores y exteriores bicomponente a base de metacrilato de metilo (MMA), Maxfloor MMA-F "DRIZORO", según UNE-EN 13813. (material) | 0.275 | 18.39 | 5.06 |
| op00tal020 |  | Taladro con batidora. | 1.000 | 0.00 | 0.00 |
| mo121 | h | Oficial 1ª aplicador de pavimentos industriales. (mano de obra) | 0.390 | 22.53 | 8.79 |
| mo122 | h | Ayudante aplicador de pavimentos industriales. (mano de obra) | 0.390 | 21.78 | 8.49 |
| % | % | Costes directos complementarios | 2 % | 49.93 | 1.00 |
|  |  | Costes directos |  |  | 50.93 |
