# Limpieza de pavimento de piedra natural

- Propiedad del archivo: CYPE INGENIEROS, S.A.
- Formato: FIEBDC-3/2002
- Ámbito geográfico: Región de Murcia
- Divisa: EUR
- Costes indirectos: 3.00 %
- IVA: 21.00 %

## R Revestimientos y trasdosados

### RS Pavimentos

#### RSK Preparación de la superficie

**RSK030** m² Limpieza de pavimento de piedra natural.
Limpieza de pavimento de piedra natural, formado por mármol en mal estado de conservación, mediante el vertido sobre la superficie de una disolución acuosa de ácido acético dejándola secar, cepillado del pavimento y aclarado con agua abundante, repitiendo el tratamiento hasta eliminar totalmente el salitre de la superficie; y posterior aplicación de líquido decapante específico para mármol, a fin de quitar las manchas de suciedad, grasas y microorganismos. Incluso protección de los elementos del entorno que no son objeto de la limpieza, eliminación mecánica de incrustaciones, secado del agua sobrante, retirada y acopio de los restos generados; considerando un grado de complejidad medio.
Incluye: Protección de los elementos del entorno. Aplicación del producto de limpieza. Cepillado de la superficie. Aclarado. Aplicación del producto decapante. Limpieza. Retirada y acopio del agua y los restos generados.
Criterio de medición de proyecto: Superficie medida según documentación gráfica de Proyecto.
Criterio de medición de obra: Se medirá la superficie realmente ejecutada según especificaciones de Proyecto.

| Código | Ud | Descripción | Rendimiento | Precio | Importe |
|---|---|---|---|---|---|
| mt08lim070 | l | Ácido acético. (material) | 2.640 | 1.23 | 3.25 |
| mt08aaa010a | m³ | Agua. (material) | 0.013 | 1.50 | 0.02 |
| mt08lim080f | kg | Decapante específico para mármol. (material) | 0.132 | 9.03 | 1.19 |
| mo020 | h | Oficial 1ª construcción. (mano de obra) | 0.343 | 22.53 | 7.73 |
| mo077 | h | Ayudante construcción. (mano de obra) | 0.172 | 21.78 | 3.75 |
| % | % | Costes directos complementarios | 2 % | 15.94 | 0.32 |
|  |  | Costes directos |  |  | 16.26 |
