# Saneado de zona a reparar en pavimento de hormigón

- Propiedad del archivo: CYPE INGENIEROS, S.A.
- Formato: FIEBDC-3/2002
- Ámbito geográfico: Región de Murcia
- Divisa: EUR
- Costes indirectos: 3.00 %
- IVA: 21.00 %

## R Revestimientos y trasdosados

### RS Pavimentos

#### RSK Preparación de la superficie

**RSK055** m² Saneado de zona a reparar en pavimento de hormigón.
Preparación de la zona a reparar en pavimento de hormigón mediante la realización de un cajeado perimetral efectuando un corte con sierra mecánica, con un ancho de 25 a 50 mm y 20 mm de profundidad mínimos; picado con martillo neumático y saneado del área delimitada en una profundidad de 20 mm, hasta que quede expuesto el hormigón sano; eliminación de los restos generados; fresado de la superficie resultante hasta obtener una superficie porosa con una rugosidad mayor de 5 mm; eliminación del material sobrante, limpieza del pavimento, retirada y acopio de los restos generados y limpieza final.
Incluye: Delimitación de la zona a reparar. Aserrado perimetral. Picado y saneado. Eliminación de los restos generados. Fresado de la superficie. Eliminación, acopio y retirada de restos. Limpieza final.
Criterio de medición de proyecto: Superficie medida según documentación gráfica de Proyecto.
Criterio de medición de obra: Se medirá la superficie realmente ejecutada según especificaciones de Proyecto.

| Código | Ud | Descripción | Rendimiento | Precio | Importe |
|---|---|---|---|---|---|
| mq06cor020 | h | Equipo para corte de juntas en soleras de hormigón. (maquinaria) | 0.348 | 10.64 | 3.70 |
| mq06fre010 | h | Equipo de fresado manual para pavimento de hormigón, con sistema de aspiración. (maquinaria) | 0.174 | 6.33 | 1.10 |
| mq05mai030 | h | Martillo neumático. (maquinaria) | 0.232 | 4.57 | 1.06 |
| mq05pdm110 | h | Compresor portátil diesel media presión 10 m³/min. (maquinaria) | 0.116 | 7.75 | 0.90 |
| mq08gel010k | h | Grupo electrógeno insonorizado, trifásico, de 45 kVA de potencia. (maquinaria) | 0.174 | 5.38 | 0.94 |
| mo020 | h | Oficial 1ª construcción. (mano de obra) | 0.177 | 22.53 | 3.99 |
| mo112 | h | Peón especializado construcción. (mano de obra) | 0.709 | 21.72 | 15.40 |
| mo113 | h | Peón ordinario construcción. (mano de obra) | 0.473 | 21.19 | 10.02 |
| % | % | Costes directos complementarios | 2 % | 37.11 | 0.74 |
|  |  | Costes directos |  |  | 37.85 |
