# Junta de construcción en pavimento continuo de hormigón, con perfil preformado

- Propiedad del archivo: CYPE INGENIEROS, S.A.
- Formato: FIEBDC-3/2002
- Ámbito geográfico: Región de Murcia
- Divisa: EUR
- Costes indirectos: 3.00 %
- IVA: 21.00 %

## R Revestimientos y trasdosados

### RS Pavimentos

#### RSN Juntas en pavimentos continuos de hormigón

**RSN120** m Junta de construcción en pavimento continuo de hormigón, con perfil preformado.
Junta de construcción de hasta 60 mm de espesor, en pavimento continuo de hormigón, con perfil de acero galvanizado, de 40 mm de altura. Incluso pies de anclaje y elementos de fijación.
Incluye: Replanteo de la junta. Corte y colocación del perfil en el elemento a hormigonar. Ejecución de las uniones entre perfiles. Resolución de encuentros. Fijación y ajuste de los perfiles.
Criterio de medición de proyecto: Longitud medida según documentación gráfica de Proyecto.
Criterio de medición de obra: Se medirá la longitud realmente ejecutada según especificaciones de Proyecto.

| Código | Ud | Descripción | Rendimiento | Precio | Importe |
|---|---|---|---|---|---|
| mt18wwe010a | m | Perfil de acero galvanizado, de 40 mm de altura, para la formación de juntas en pavimento continuo de hormigón, de hasta 60 mm de espesor; con pies de anclaje y elementos de fijación. (material) | 1.050 | 13.10 | 13.76 |
| mo020 | h | Oficial 1ª construcción. (mano de obra) | 0.059 | 22.53 | 1.33 |
| mo113 | h | Peón ordinario construcción. (mano de obra) | 0.059 | 21.19 | 1.25 |
| % | % | Costes directos complementarios | 2 % | 16.34 | 0.33 |
|  |  | Costes directos |  |  | 16.67 |
