# Encerado de pavimento cerámico poroso

- Propiedad del archivo: CYPE INGENIEROS, S.A.
- Formato: FIEBDC-3/2002
- Ámbito geográfico: Región de Murcia
- Divisa: EUR
- Costes indirectos: 3.00 %
- IVA: 21.00 %

## R Revestimientos y trasdosados

### RS Pavimentos

#### RSY Reparaciones

**RSY021** m² Encerado de pavimento cerámico poroso.
Encerado de pavimento cerámico poroso ubicado en el interior, mediante la aplicación de dos manos de cera natural de abeja, según las instrucciones y dosificaciones recomendadas por el fabricante, para la protección de la superficie cerámica, evitando la aparición de salitre e incrustaciones. Incluso limpieza previa del pavimento, con eliminación de partículas sueltas, sin incluir la limpieza de manchas de grasa, eflorescencias salinas e incrustaciones.
Incluye: Limpieza. Encerado del pavimento.
Criterio de medición de proyecto: Superficie medida según documentación gráfica de Proyecto.
Criterio de medición de obra: Se medirá la superficie realmente ejecutada según especificaciones de Proyecto.

| Código | Ud | Descripción | Rendimiento | Precio | Importe |
|---|---|---|---|---|---|
| mt08lim090a | kg | Cera natural de abeja, para encerado de suelos. (material) | 0.250 | 7.49 | 1.87 |
| mo112 | h | Peón especializado construcción. (mano de obra) | 0.118 | 21.72 | 2.56 |
| mo113 | h | Peón ordinario construcción. (mano de obra) | 0.059 | 21.19 | 1.25 |
| % | % | Costes directos complementarios | 2 % | 5.68 | 0.11 |
|  |  | Costes directos |  |  | 5.79 |
