# Consolidación de pavimento cerámico

- Propiedad del archivo: CYPE INGENIEROS, S.A.
- Formato: FIEBDC-3/2002
- Ámbito geográfico: Región de Murcia
- Divisa: EUR
- Costes indirectos: 3.00 %
- IVA: 21.00 %

## R Revestimientos y trasdosados

### RS Pavimentos

#### RSY Reparaciones

**RSY022** m² Consolidación de pavimento cerámico.
Consolidación de pavimento cerámico, en estado de conservación bueno, mediante aplicación de mineralizador de base hidrófuga transpirable como protector de superficie y una mano de cera natural de abeja como tratamiento protector y decorativo. Incluso limpieza, eliminación de incrustaciones mediante la utilización de escalpelo.
Incluye: Limpieza y preparación de la superficie soporte. Aplicación del mineralizador. Aplicación de una mano de acabado.
Criterio de medición de proyecto: Superficie medida según documentación gráfica de Proyecto.
Criterio de medición de obra: Se medirá la superficie realmente ejecutada según especificaciones de Proyecto.

| Código | Ud | Descripción | Rendimiento | Precio | Importe |
|---|---|---|---|---|---|
| mt08lim090a | kg | Cera natural de abeja, para encerado de suelos. (material) | 0.100 | 7.49 | 0.75 |
| mt27pfj150 | kg | Mineralizador de base hidrófuga transpirable. (material) | 0.150 | 5.50 | 0.83 |
| mt08aaa010a | m³ | Agua. (material) | 0.050 | 1.50 | 0.08 |
| mo020 | h | Oficial 1ª construcción. (mano de obra) | 0.236 | 22.53 | 5.32 |
| mo113 | h | Peón ordinario construcción. (mano de obra) | 0.118 | 21.19 | 2.50 |
| % | % | Costes directos complementarios | 2 % | 9.48 | 0.19 |
|  |  | Costes directos |  |  | 9.67 |
