# Falso techo registrable de lamas de MDF. Sistema "DECUSTIK"

- Propiedad del archivo: CYPE INGENIEROS, S.A.
- Formato: FIEBDC-3/2002
- Ámbito geográfico: Región de Murcia
- Divisa: EUR
- Costes indirectos: 3.00 %
- IVA: 21.00 %

## R Revestimientos y trasdosados

### RT Falsos techos en interiores

#### RTT Registrables, de madera

**RTT041** m² Falso techo registrable de lamas de MDF. Sistema "DECUSTIK".
Falso techo registrable suspendido, situado a una altura menor de 4 m. Sistema D+ "DECUSTIK", constituido por: ESTRUCTURA: perfilería oculta, de acero galvanizado, color blanco, con suela de 24 mm de anchura, comprendiendo perfiles primarios y secundarios; LAMAS DE MDF: lamas de MDF, D+002 "DECUSTIK", con recubrimiento de lámina de melamina de color a elegir, de 2430x128 mm y 16 mm de espesor, de superficie ranurada, con la cara posterior con perforaciones circulares de 10 mm de diámetro, con una separación de 16 mm entre perforaciones en un 7,73% de la superficie y recubierta con un velo acústico, con mecanizado lateral recto D+. Incluso perfiles angulares, fijaciones para el anclaje de los perfiles, clips de acero inoxidable para la fijación de las lamas de MDF a los perfiles primarios, clips de acero inoxidable para la fijación de las lamas de MDF a el perfil perimetral y accesorios de montaje.
Criterio de valoración económica: El precio no incluye el aislamiento a colocar sobre el falso techo.
Incluye: Trazado en los muros del nivel del falso techo. Nivelación y fijación de los perfiles perimetrales. Replanteo de los perfiles primarios de la trama. Señalización de los puntos de anclaje al forjado o elemento soporte. Nivelación y suspensión de los perfiles primarios y secundarios de la trama. Corte de las lamas. Colocación de las lamas. Resolución de encuentros y puntos singulares.
Criterio de medición de proyecto: Superficie medida entre paramentos, según documentación gráfica de Proyecto, sin descontar huecos para instalaciones.
Criterio de medición de obra: Se medirá la superficie realmente ejecutada según especificaciones de Proyecto, sin descontar huecos para instalaciones.

| Código | Ud | Descripción | Rendimiento | Precio | Importe |
|---|---|---|---|---|---|
| mt12dec010a | m² | Lama de MDF, D+002 "DECUSTIK", con recubrimiento de lámina de melamina de color a elegir, de 2430x128 mm y 16 mm de espesor, de superficie ranurada, con la cara posterior con perforaciones circulares de 10 mm de diámetro, con una separación de 16 mm entre perforaciones en un 7,73% de la superficie y recubierta con un velo acústico, con mecanizado lateral recto D+, Euroclase B-s2, d0 de reacción al fuego según UNE-EN 13501-1. (material) | 1.000 | 78.20 | 78.20 |
| mt12psg200a | m | Perfil primario 24x38x3700 mm, de acero galvanizado, según UNE-EN 13964. (material) | 2.035 | 1.89 | 3.85 |
| mt12psg200b | m | Perfil secundario 24x32x600 mm, de acero galvanizado, según UNE-EN 13964. (material) | 0.900 | 1.89 | 1.70 |
| mt12psg200d | m | Perfil angular 25x25x3000 mm, de acero galvanizado, según UNE-EN 13964. (material) | 1.220 | 1.75 | 2.14 |
| mt12dec011a | Ud | Clip de acero inoxidable "DECUSTIK", para la fijación de las lamas de MDF a los perfiles primarios. (material) | 15.000 | 0.16 | 2.40 |
| mt12dec011b | Ud | Clip de acero inoxidable "DECUSTIK", para la fijación de las lamas de MDF a el perfil perimetral. (material) | 1.000 | 0.44 | 0.44 |
| mt12pek060a | Ud | Pieza de cuelgue rápido, para falsos techos suspendidos. (material) | 1.000 | 0.96 | 0.96 |
| mt12psg190 | Ud | Varilla de cuelgue. (material) | 1.000 | 0.37 | 0.37 |
| mt12psg220 | Ud | Fijación compuesta por taco y tornillo 5x27. (material) | 1.000 | 0.06 | 0.06 |
| mo015 | h | Oficial 1ª montador de falsos techos. (mano de obra) | 0.346 | 23.16 | 8.01 |
| mo082 | h | Ayudante montador de falsos techos. (mano de obra) | 0.346 | 21.78 | 7.54 |
| % | % | Costes directos complementarios | 2 % | 105.67 | 2.11 |
|  |  | Costes directos |  |  | 107.78 |
