# Guardavivos metálico

- Propiedad del archivo: CYPE INGENIEROS, S.A.
- Formato: FIEBDC-3/2002
- Ámbito geográfico: Región de Murcia
- Divisa: EUR
- Costes indirectos: 3.00 %
- IVA: 21.00 %

## R Revestimientos y trasdosados

### RY Preparaciones, protecciones, reparaciones y refuerzos de revestimientos

#### RYA Protección de aristas

**RYA010** m Guardavivos metálico.
Guardavivos de acero galvanizado, con canto romo de 3 mm de espesor, para la protección de aristas en revestimientos de yeso, aplicados sobre paramentos interiores.
Incluye: Replanteo. Corte de las piezas. Fijación.
Criterio de medición de proyecto: Longitud medida según documentación gráfica de Proyecto.
Criterio de medición de obra: Se medirá la longitud realmente ejecutada según especificaciones de Proyecto.

| Código | Ud | Descripción | Rendimiento | Precio | Importe |
|---|---|---|---|---|---|
| mt28vye030a | m | Guardavivos de acero galvanizado, con canto romo de 3 mm de espesor, para la protección de aristas. (material) | 1.020 | 1.02 | 1.04 |
| mo021 | h | Oficial 1ª construcción en trabajos de albañilería. (mano de obra) | 0.066 | 22.53 | 1.49 |
| mo114 | h | Peón ordinario construcción en trabajos de albañilería. (mano de obra) | 0.033 | 21.19 | 0.70 |
| % | % | Costes directos complementarios | 2 % | 3.23 | 0.06 |
|  |  | Costes directos |  |  | 3.29 |
