# Eliminación de capa de pintura en paramento interior

- Propiedad del archivo: CYPE INGENIEROS, S.A.
- Formato: FIEBDC-3/2002
- Ámbito geográfico: Región de Murcia
- Divisa: EUR
- Costes indirectos: 3.00 %
- IVA: 21.00 %

## R Revestimientos y trasdosados

### RY Preparaciones, protecciones, reparaciones y refuerzos de revestimientos

#### RYP Preparaciones

**RYP030** m² Eliminación de capa de pintura en paramento interior.
Eliminación de capa de pintura pintura plástica, acabado liso, aplicada sobre bóveda de escalera, con medios mecánicos, mediante lijadora.
Incluye: Protección de los elementos del entorno que puedan verse afectados durante los trabajos. Eliminación de la capa de pintura. Retirada y acopio de los restos generados. Carga de los restos generados sobre camión o contenedor.
Criterio de medición de proyecto: Superficie medida según documentación gráfica de Proyecto.
Criterio de medición de obra: Se medirá la superficie realmente ejecutada según especificaciones de Proyecto.

| Código | Ud | Descripción | Rendimiento | Precio | Importe |
|---|---|---|---|---|---|
| op00lij020 |  | Lijadora de paredes y techos. | 1.000 | 0.00 | 0.00 |
| mo076 | h | Ayudante pintor. (mano de obra) | 0.079 | 21.78 | 1.72 |
| % | % | Costes directos complementarios | 2 % | 1.72 | 0.03 |
|  |  | Costes directos |  |  | 1.75 |
