# Alisado y nivelado de paramentos interiores revestidos con pintura con textura picada o gotelé

- Propiedad del archivo: CYPE INGENIEROS, S.A.
- Formato: FIEBDC-3/2002
- Ámbito geográfico: Región de Murcia
- Divisa: EUR
- Costes indirectos: 3.00 %
- IVA: 21.00 %

## R Revestimientos y trasdosados

### RY Preparaciones, protecciones, reparaciones y refuerzos de revestimientos

#### RYP Preparaciones

**RYP040** m² Alisado y nivelado de paramentos interiores revestidos con pintura con textura picada o gotelé.
Alisado y nivelado de paramentos interiores revestidos con pintura con textura picada o gotelé, mediante plaste en polvo, color blanco, aplicado con llana o espátula en sucesivas capas, hasta alcanzar un espesor total de 5 mm, con preparación previa del soporte mediante lijado, para obtener una mayor adherencia.
Incluye: Protección de los elementos del entorno que puedan verse afectados durante los trabajos. Preparación del soporte. Preparación de la mezcla. Aplicación de las sucesivas capas.
Criterio de medición de proyecto: Superficie medida según documentación gráfica de Proyecto.
Criterio de medición de obra: Se medirá la superficie realmente ejecutada según especificaciones de Proyecto.

| Código | Ud | Descripción | Rendimiento | Precio | Importe |
|---|---|---|---|---|---|
| mt27pfj023a | kg | Plaste en polvo de interior de 1,78 g/cm³ de densidad, color blanco, para aplicar con espátula o llana. (material) | 5.000 | 3.52 | 17.60 |
| mo038 | h | Oficial 1ª pintor. (mano de obra) | 0.126 | 22.53 | 2.84 |
| % | % | Costes directos complementarios | 2 % | 20.44 | 0.41 |
|  |  | Costes directos |  |  | 20.85 |
