# Preparación de superficie de hormigón mediante proyección de agua y material abrasivo

- Propiedad del archivo: CYPE INGENIEROS, S.A.
- Formato: FIEBDC-3/2002
- Ámbito geográfico: Región de Murcia
- Divisa: EUR
- Costes indirectos: 3.00 %
- IVA: 21.00 %

## R Revestimientos y trasdosados

### RY Preparaciones, protecciones, reparaciones y refuerzos de revestimientos

#### RYP Preparaciones

**RYP120** m² Preparación de superficie de hormigón mediante proyección de agua y material abrasivo.
Preparación de superficie de hormigón mediante proyección de agua y material abrasivo formado por partículas de silicato de aluminio, eliminando los restos de suciedad, grasas y polvo del soporte.
Incluye: Montaje de la protección contra el polvo y el agua. Montaje y preparación del equipo. Aplicación mecánica del chorro de agua con partículas. Desmontaje del equipo. Limpieza de la superficie soporte. Recogida y eliminación del agua de limpieza. Retirada y acopio del material proyectado y los restos generados. Carga del material proyectado y los restos generados sobre camión o contenedor.
Criterio de medición de proyecto: Superficie medida según documentación gráfica de Proyecto.
Criterio de medición de obra: Se medirá la superficie realmente ejecutada según especificaciones de Proyecto.

| Código | Ud | Descripción | Rendimiento | Precio | Importe |
|---|---|---|---|---|---|
| mt08lim010a | kg | Abrasivo para limpieza mediante chorro a presión, formado por partículas de silicato de aluminio. (material) | 0.500 | 0.25 | 0.13 |
| mq08lch020a | h | Equipo de chorro de agua a presión. (maquinaria) | 0.116 | 5.77 | 0.67 |
| mq08gel010k | h | Grupo electrógeno insonorizado, trifásico, de 45 kVA de potencia. (maquinaria) | 0.116 | 5.38 | 0.62 |
| mo112 | h | Peón especializado construcción. (mano de obra) | 0.121 | 21.72 | 2.63 |
| mo113 | h | Peón ordinario construcción. (mano de obra) | 0.121 | 21.19 | 2.56 |
| % | % | Costes directos complementarios | 2 % | 6.61 | 0.13 |
|  |  | Costes directos |  |  | 6.74 |
