# Fluxor empotrado para inodoro de suelo

- Propiedad del archivo: CYPE INGENIEROS, S.A.
- Formato: FIEBDC-3/2002
- Ámbito geográfico: Región de Murcia
- Divisa: EUR
- Costes indirectos: 3.00 %
- IVA: 21.00 %

## S Señalización y equipamiento

### SA Aparatos sanitarios

#### SAI Inodoros

**SAI150** Ud Fluxor empotrado para inodoro de suelo.
Fluxor empotrable para inodoro, de 3/4", de descarga única ajustable entre 6 y 9 litros, presión mínima 1,2 bar, presión máxima 5 bar, bajo nivel de ruido, con caja empotrable de 200x95x200 mm y tubo de descarga de altura ajustable, y pulsador antivandálico para accionamiento de fluxor, de acero inoxidable, de descarga única, de 156x197x19 mm, con marco de fijación. Instalación empotrada en muro de fábrica.
Incluye: Replanteo. Colocación y fijación. Conexión a la red de agua fría. Montaje de accesorios y complementos. Comprobación de su correcto funcionamiento.
Criterio de medición de proyecto: Número de unidades previstas, según documentación gráfica de Proyecto.
Criterio de medición de obra: Se medirá el número de unidades realmente colocadas según especificaciones de Proyecto.

| Código | Ud | Descripción | Rendimiento | Precio | Importe |
|---|---|---|---|---|---|
| mt31gro450a | Ud | Fluxor empotrable para inodoro, de 3/4", de descarga única ajustable entre 6 y 9 litros, presión mínima 1,2 bar, presión máxima 5 bar, bajo nivel de ruido, con caja empotrable de 200x95x200 mm y tubo de descarga de altura ajustable, incluso elementos de conexión y una llave de paso. (material) | 1.000 | 280.64 | 280.64 |
| mt30gro145a | Ud | Pulsador antivandálico para accionamiento de fluxor, de acero inoxidable, de descarga única, de 156x197x19 mm, con marco de fijación, incluso elementos de fijación. (material) | 1.000 | 148.11 | 148.11 |
| op00tal010 |  | Taladro. | 1.000 | 0.00 | 0.00 |
| op00ato010 |  | Atornillador. | 1.000 | 0.00 | 0.00 |
| mo008 | h | Oficial 1ª fontanero. (mano de obra) | 1.127 | 23.16 | 26.10 |
| % | % | Costes directos complementarios | 2 % | 454.85 | 9.10 |
|  |  | Costes directos |  |  | 463.95 |
