# Lavabo sobre encimera, de porcelana sanitaria

- Propiedad del archivo: CYPE INGENIEROS, S.A.
- Formato: FIEBDC-3/2002
- Ámbito geográfico: Región de Murcia
- Divisa: EUR
- Costes indirectos: 3.00 %
- IVA: 21.00 %

## S Señalización y equipamiento

### SA Aparatos sanitarios

#### SAL Lavabos

**SAL005** Ud Lavabo sobre encimera, de porcelana sanitaria.
Lavabo de porcelana sanitaria, sobre encimera, gama alta, colores especiales, de 580x490 mm, y desagüe, color blanco. Incluso juego de fijación y silicona para sellado de juntas.
Criterio de valoración económica: El precio no incluye la encimera ni la grifería.
Incluye: Replanteo. Colocación y fijación del aparato. Montaje del desagüe. Conexión a la red de evacuación. Comprobación de su correcto funcionamiento. Sellado de juntas.
Criterio de medición de proyecto: Número de unidades previstas, según documentación gráfica de Proyecto.
Criterio de medición de obra: Se medirá el número de unidades realmente colocadas según especificaciones de Proyecto.

| Código | Ud | Descripción | Rendimiento | Precio | Importe |
|---|---|---|---|---|---|
| mt30lps040ih | Ud | Lavabo de porcelana sanitaria, sobre encimera, gama alta, colores especiales, de 580x490 mm, con juego de fijación, según UNE 67001. (material) | 1.000 | 304.19 | 304.19 |
| mt36www005b | Ud | Acoplamiento a pared acodado con plafón, de PVC, serie B, color blanco, para evacuación de aguas residuales (a baja y alta temperatura) en el interior de los edificios, enlace mixto de 1 1/4"x40 mm de diámetro, según UNE-EN 1329-1, con válvula de desagüe. (material) | 1.000 | 10.95 | 10.95 |
| mt30www005 | Ud | Cartucho de 300 ml de silicona ácida monocomponente, fungicida, para sellado de juntas en ambientes húmedos. (material) | 0.012 | 7.50 | 0.09 |
| mo008 | h | Oficial 1ª fontanero. (mano de obra) | 1.240 | 23.16 | 28.72 |
| % | % | Costes directos complementarios | 2 % | 343.95 | 6.88 |
|  |  | Costes directos |  |  | 350.83 |
