# Lavabo de arcilla refractaria. Colocación sobre mueble

- Propiedad del archivo: CYPE INGENIEROS, S.A.
- Formato: FIEBDC-3/2002
- Ámbito geográfico: Región de Murcia
- Divisa: EUR
- Costes indirectos: 3.00 %
- IVA: 21.00 %

## S Señalización y equipamiento

### SA Aparatos sanitarios

#### SAL Lavabos

**SAL063** Ud Lavabo de arcilla refractaria. Colocación sobre mueble.
Lavabo, de arcilla refractaria, acabado termoesmaltado, color blanco, de 600x480x168 mm, con un orificio para la grifería y rebosadero, con válvula de desagüe de latón cromado, con sifón botella compacto para el ahorro de espacio en muebles de baño, de polipropileno color blanco. Colocación sobre mueble. Incluso juego de fijación.
Criterio de valoración económica: El precio no incluye el mueble ni la grifería.
Incluye: Replanteo. Colocación y fijación del aparato. Montaje del desagüe. Conexión a la red de evacuación. Comprobación de su correcto funcionamiento. Sellado de juntas.
Criterio de medición de proyecto: Número de unidades previstas, según documentación gráfica de Proyecto.
Criterio de medición de obra: Se medirá el número de unidades realmente colocadas según especificaciones de Proyecto.

| Código | Ud | Descripción | Rendimiento | Precio | Importe |
|---|---|---|---|---|---|
| mt30sng050aa | Ud | Lavabo para colocar sobre mueble, de arcilla refractaria, acabado termoesmaltado, color blanco, de 600x480x168 mm, con un orificio para la grifería y rebosadero, según UNE 67001. (material) | 1.000 | 254.63 | 254.63 |
| mt30asg010a | Ud | Válvula de desagüe de latón cromado, de 60 mm de longitud, con tapón de desagüe integrado exterior con botón de accionamiento. (material) | 1.000 | 55.68 | 55.68 |
| mt30asg060f | Ud | Sifón botella compacto para el ahorro de espacio en muebles de baño, de polipropileno color blanco, con salida de 40 mm de diámetro exterior, para lavabo, con juntas y codo con tuerca de unión. (material) | 1.000 | 46.75 | 46.75 |
| mo008 | h | Oficial 1ª fontanero. (mano de obra) | 1.690 | 23.16 | 39.14 |
| % | % | Costes directos complementarios | 2 % | 396.20 | 7.92 |
|  |  | Costes directos |  |  | 404.12 |
