# Lavadora

- Propiedad del archivo: CYPE INGENIEROS, S.A.
- Formato: FIEBDC-3/2002
- Ámbito geográfico: Región de Murcia
- Divisa: EUR
- Costes indirectos: 3.00 %
- IVA: 21.00 %

## S Señalización y equipamiento

### SC Cocinas/galerías

#### SCE Electrodomésticos

**SCE020** Ud Lavadora.
Lavadora de carga frontal, de 598 mm de anchura, 848 mm de altura y 546 mm de profundidad, color blanco, con capacidad para 7 kg de carga, consumo de energía por 100 ciclos del programa Eco 40-60 69 kWh, consumo de agua del programa Eco 40-60 45 l, clase de eficiencia energética D, clase de emisión de ruido aéreo A.
Incluye: Replanteo. Colocación del aparato. Conexión a la red de evacuación. Conexión a la red eléctrica. Comprobación de su correcto funcionamiento.
Criterio de medición de proyecto: Número de unidades previstas, según documentación gráfica de Proyecto.
Criterio de medición de obra: Se medirá el número de unidades realmente colocadas según especificaciones de Proyecto.

| Código | Ud | Descripción | Rendimiento | Precio | Importe |
|---|---|---|---|---|---|
| mt32lad010echyb | Ud | Lavadora de carga frontal, de 598 mm de anchura, 848 mm de altura y 546 mm de profundidad, color blanco, con capacidad para 7 kg de carga, consumo de energía por 100 ciclos del programa Eco 40-60 69 kWh, consumo de agua del programa Eco 40-60 45 l, clase de eficiencia energética D, clase de emisión de ruido aéreo A, según el Reglamento Delegado (UE) Nº 2019/2014. (material) | 1.000 | 445.00 | 445.00 |
| mo008 | h | Oficial 1ª fontanero. (mano de obra) | 0.386 | 23.16 | 8.94 |
| mo003 | h | Oficial 1ª electricista. (mano de obra) | 0.165 | 23.16 | 3.82 |
| % | % | Costes directos complementarios | 2 % | 457.76 | 9.16 |
|  |  | Costes directos |  |  | 466.92 |
