# Escalera recta de madera

- Propiedad del archivo: CYPE INGENIEROS, S.A.
- Formato: FIEBDC-3/2002
- Ámbito geográfico: Región de Murcia
- Divisa: EUR
- Costes indirectos: 3.00 %
- IVA: 21.00 %

## S Señalización y equipamiento

### SE Escaleras prefabricadas

#### SER Rectas

**SER010** Ud Escalera recta de madera.
Escalera recta, con giro de 90°, de madera de abeto, con barandilla de madera, para salvar una altura entre plantas de hasta 352,5 cm, compuesta por 16 peldaños de 15,7 cm de huella y 20,7 cm de contrahuella, con una anchura útil de 68,6 cm, fijada mecánicamente a la estructura.
Criterio de valoración económica: El precio no incluye el tratamiento superficial.
Incluye: Replanteo de la ubicación de la escalera. Montaje y fijación de la escalera. Colocación de la barandilla. Limpieza. Aplicación de tapaporos. Aplicación de la mano de fondo. Barnizado.
Criterio de medición de proyecto: Número de unidades previstas, según documentación gráfica de Proyecto.
Criterio de medición de obra: Se medirá el número de unidades realmente ejecutadas según especificaciones de Proyecto.

| Código | Ud | Descripción | Rendimiento | Precio | Importe |
|---|---|---|---|---|---|
| mt44erm010rl | Ud | Escalera recta, con giro de 90°, de madera de abeto, con barandilla de madera, para salvar una altura entre plantas de hasta 352,5 cm, compuesta por 16 peldaños de 15,7 cm de huella y 20,7 cm de contrahuella, con una anchura útil de 68,6 cm, para pintar o barnizar. Incluso elementos de fijación. (material) | 1.000 | 315.60 | 315.60 |
| op00cla010 |  | Clavadora neumática. | 1.000 | 0.00 | 0.00 |
| op00cep010 |  | Garlopa. | 1.000 | 0.00 | 0.00 |
| op00ato010 |  | Atornillador. | 1.000 | 0.00 | 0.00 |
| mo017 | h | Oficial 1ª carpintero. (mano de obra) | 5.512 | 22.86 | 126.00 |
| mo058 | h | Ayudante carpintero. (mano de obra) | 5.512 | 21.90 | 120.71 |
| % | % | Costes directos complementarios | 2 % | 562.31 | 11.25 |
|  |  | Costes directos |  |  | 573.56 |
