# Sistema "PRESTO IBÉRICA" de control de grifería individual

- Propiedad del archivo: CYPE INGENIEROS, S.A.
- Formato: FIEBDC-3/2002
- Ámbito geográfico: Región de Murcia
- Divisa: EUR
- Costes indirectos: 3.00 %
- IVA: 21.00 %

## S Señalización y equipamiento

### SG Griferías

#### SGS Sistemas de control de griferías

**SGS010** Ud Sistema "PRESTO IBÉRICA" de control de grifería individual.
Sistema Smart-Tech "PRESTO IBÉRICA de control de grifería individual, compuesto de: conjunto para control de grifería de lavabo, serie Smart-Tech, modelo 99810 "PRESTO IBÉRICA", formado por módulo hidráulico con conexiones macho para las entradas y la salida de agua de 1/2" y módulo electrónico con pantalla táctil para control de funcionamiento, con función antilegionela, grado de protección IP65, con caja de empotrar y fuente de alimentación. Incluso tornillos y fijaciones.
Incluye: Replanteo. Montaje, fijación y nivelación. Conexionado. Comprobación de su correcto funcionamiento.
Criterio de medición de proyecto: Número de unidades previstas, según documentación gráfica de Proyecto.
Criterio de medición de obra: Se medirá el número de unidades realmente colocadas según especificaciones de Proyecto.

| Código | Ud | Descripción | Rendimiento | Precio | Importe |
|---|---|---|---|---|---|
| mt35pib350a | Ud | Conjunto para control de grifería de lavabo, serie Smart-Tech, modelo 99810 "PRESTO IBÉRICA", formado por módulo hidráulico con conexiones macho para las entradas y la salida de agua de 1/2" y módulo electrónico con pantalla táctil para control de funcionamiento, con función antilegionela, grado de protección IP65, con caja de empotrar y fuente de alimentación. (material) | 1.000 | 1074.60 | 1074.60 |
| mt35www010 | Ud | Material auxiliar para instalaciones eléctricas. (material) | 1.000 | 1.48 | 1.48 |
| mt37www010 | Ud | Material auxiliar para instalaciones de fontanería. (material) | 1.000 | 1.40 | 1.40 |
| mo008 | h | Oficial 1ª fontanero. (mano de obra) | 0.282 | 23.16 | 6.53 |
| mo107 | h | Ayudante fontanero. (mano de obra) | 0.282 | 21.75 | 6.13 |
| mo003 | h | Oficial 1ª electricista. (mano de obra) | 0.282 | 23.16 | 6.53 |
| mo102 | h | Ayudante electricista. (mano de obra) | 0.282 | 21.75 | 6.13 |
| % | % | Costes directos complementarios | 2 % | 1102.80 | 22.06 |
|  |  | Costes directos |  |  | 1124.86 |
