# Dispensador de papel toalla

- Propiedad del archivo: CYPE INGENIEROS, S.A.
- Formato: FIEBDC-3/2002
- Ámbito geográfico: Región de Murcia
- Divisa: EUR
- Costes indirectos: 3.00 %
- IVA: 21.00 %

## S Señalización y equipamiento

### SM Baños

#### SME Dispensadores de papel

**SME020** Ud Dispensador de papel toalla.
Toallero de papel continuo, con carcasa de ABS de color blanco, de 251x300x195 mm, para un rollo de papel de 240 m y 155 mm de diámetro.
Incluye: Replanteo. Colocación y fijación.
Criterio de medición de proyecto: Número de unidades previstas, según documentación gráfica de Proyecto.
Criterio de medición de obra: Se medirá el número de unidades realmente colocadas según especificaciones de Proyecto.

| Código | Ud | Descripción | Rendimiento | Precio | Importe |
|---|---|---|---|---|---|
| mt31abn050a | Ud | Toallero de papel continuo, con carcasa de ABS de color blanco, de 251x300x195 mm, para un rollo de papel de 240 m y 155 mm de diámetro. (material) | 1.000 | 58.67 | 58.67 |
| op00ato010 |  | Atornillador. | 1.000 | 0.00 | 0.00 |
| op00tal010 |  | Taladro. | 1.000 | 0.00 | 0.00 |
| mo107 | h | Ayudante fontanero. (mano de obra) | 0.169 | 21.75 | 3.68 |
| % | % | Costes directos complementarios | 2 % | 62.35 | 1.25 |
|  |  | Costes directos |  |  | 63.60 |
