# Mueble base para lavabo

- Propiedad del archivo: CYPE INGENIEROS, S.A.
- Formato: FIEBDC-3/2002
- Ámbito geográfico: Región de Murcia
- Divisa: EUR
- Costes indirectos: 3.00 %
- IVA: 21.00 %

## S Señalización y equipamiento

### SM Baños

#### SMN Muebles

**SMN010** Ud Mueble base para lavabo.
Mueble de baño (módulo base), para lavabo de empotrar en encimera, con acabado lacado brillante blanco, de 600 mm de anchura. Incluso elementos de fijación. Totalmente montado.
Incluye: Replanteo del emplazamiento y marcado de los puntos de fijación. Montaje del mueble.
Criterio de medición de proyecto: Número de unidades previstas, según documentación gráfica de Proyecto.
Criterio de medición de obra: Se medirá el número de unidades realmente colocadas según especificaciones de Proyecto.

| Código | Ud | Descripción | Rendimiento | Precio | Importe |
|---|---|---|---|---|---|
| mt31mes010ea | Ud | Mueble de baño (módulo base), para lavabo de empotrar en encimera, con acabado lacado brillante blanco, de 600 mm de anchura. (material) | 1.000 | 497.63 | 497.63 |
| op00ato010 |  | Atornillador. | 1.000 | 0.00 | 0.00 |
| mo011 | h | Oficial 1ª montador. (mano de obra) | 0.571 | 23.16 | 13.22 |
| mo080 | h | Ayudante montador. (mano de obra) | 0.571 | 21.78 | 12.44 |
| % | % | Costes directos complementarios | 2 % | 523.29 | 10.47 |
|  |  | Costes directos |  |  | 533.76 |
