# Mueble base para lavabo

- Propiedad del archivo: CYPE INGENIEROS, S.A.
- Formato: FIEBDC-3/2002
- Ámbito geográfico: Región de Murcia
- Divisa: EUR
- Costes indirectos: 3.00 %
- IVA: 21.00 %

## S Señalización y equipamiento

### SM Baños

#### SMN Muebles

**SMN010** Ud Mueble base para lavabo.
Mueble de baño (módulo base), para lavabo de semiempotrar, con acabado lacado brillante blanco, de 800 mm de anchura. Incluso elementos de fijación. Totalmente montado.
Incluye: Replanteo del emplazamiento y marcado de los puntos de fijación. Montaje del mueble.
Criterio de medición de proyecto: Número de unidades previstas, según documentación gráfica de Proyecto.
Criterio de medición de obra: Se medirá el número de unidades realmente colocadas según especificaciones de Proyecto.

| Código | Ud | Descripción | Rendimiento | Precio | Importe |
|---|---|---|---|---|---|
| mt31mps010b | Ud | Mueble de baño (módulo base), para lavabo de semiempotrar, con acabado lacado brillante blanco, de 800 mm de anchura. (material) | 1.000 | 633.66 | 633.66 |
| op00ato010 |  | Atornillador. | 1.000 | 0.00 | 0.00 |
| mo011 | h | Oficial 1ª montador. (mano de obra) | 0.610 | 23.16 | 14.13 |
| mo080 | h | Ayudante montador. (mano de obra) | 0.610 | 21.78 | 13.29 |
| % | % | Costes directos complementarios | 2 % | 661.08 | 13.22 |
|  |  | Costes directos |  |  | 674.30 |
