# Mueble base para lavabo

- Propiedad del archivo: CYPE INGENIEROS, S.A.
- Formato: FIEBDC-3/2002
- Ámbito geográfico: Región de Murcia
- Divisa: EUR
- Costes indirectos: 3.00 %
- IVA: 21.00 %

## S Señalización y equipamiento

### SM Baños

#### SMN Muebles

**SMN010** Ud Mueble base para lavabo.
Mueble de baño (módulo base), para lavabo de empotrar en encimera, de acero inoxidable 18/8 y complementos de madera natural de cerezo barnizado, de 650 mm de anchura. Incluso patas de apoyo del mueble. Totalmente montado.
Incluye: Replanteo del emplazamiento. Montaje del mueble.
Criterio de medición de proyecto: Número de unidades previstas, según documentación gráfica de Proyecto.
Criterio de medición de obra: Se medirá el número de unidades realmente colocadas según especificaciones de Proyecto.

| Código | Ud | Descripción | Rendimiento | Precio | Importe |
|---|---|---|---|---|---|
| mt31mes010bb | Ud | Mueble de baño (módulo base), para lavabo de empotrar en encimera, de acero inoxidable 18/8 y complementos de madera natural de cerezo barnizado, de 650 mm de anchura. (material) | 1.000 | 620.24 | 620.24 |
| mt31abn500 | Ud | Conjunto de 2 patas para mueble base de lavabo. (material) | 2.000 | 73.08 | 146.16 |
| op00ato010 |  | Atornillador. | 1.000 | 0.00 | 0.00 |
| mo011 | h | Oficial 1ª montador. (mano de obra) | 0.403 | 23.16 | 9.33 |
| mo080 | h | Ayudante montador. (mano de obra) | 0.403 | 21.78 | 8.78 |
| % | % | Costes directos complementarios | 2 % | 784.51 | 15.69 |
|  |  | Costes directos |  |  | 800.20 |
