# Mueble base para lavabo

- Propiedad del archivo: CYPE INGENIEROS, S.A.
- Formato: FIEBDC-3/2002
- Ámbito geográfico: Región de Murcia
- Divisa: EUR
- Costes indirectos: 3.00 %
- IVA: 21.00 %

## S Señalización y equipamiento

### SM Baños

#### SMN Muebles

**SMN010** Ud Mueble base para lavabo.
Mueble de baño (módulo base), para lavabo de empotrar en encimera, de madera de pino Insignis, de 850 mm de anchura. Incluso patas de apoyo del mueble. Totalmente montado.
Incluye: Replanteo del emplazamiento. Montaje del mueble.
Criterio de medición de proyecto: Número de unidades previstas, según documentación gráfica de Proyecto.
Criterio de medición de obra: Se medirá el número de unidades realmente colocadas según especificaciones de Proyecto.

| Código | Ud | Descripción | Rendimiento | Precio | Importe |
|---|---|---|---|---|---|
| mt31mes010df | Ud | Mueble de baño (módulo base), para lavabo de empotrar en encimera, de madera de pino Insignis, de 850 mm de anchura. (material) | 1.000 | 1324.14 | 1324.14 |
| mt31abn500 | Ud | Conjunto de 2 patas para mueble base de lavabo. (material) | 2.000 | 73.08 | 146.16 |
| op00ato010 |  | Atornillador. | 1.000 | 0.00 | 0.00 |
| mo011 | h | Oficial 1ª montador. (mano de obra) | 0.430 | 23.16 | 9.96 |
| mo080 | h | Ayudante montador. (mano de obra) | 0.430 | 21.78 | 9.37 |
| % | % | Costes directos complementarios | 2 % | 1489.63 | 29.79 |
|  |  | Costes directos |  |  | 1519.42 |
