# Pasamanos para minusválidos, rehabilitación y tercera edad, de acero cincado

- Propiedad del archivo: CYPE INGENIEROS, S.A.
- Formato: FIEBDC-3/2002
- Ámbito geográfico: Región de Murcia
- Divisa: EUR
- Costes indirectos: 3.00 %
- IVA: 21.00 %

## S Señalización y equipamiento

### SP Aparatos sanitarios adaptados y ayudas técnicas

#### SPA Asientos, barras de apoyo y pasamanos

**SPA030** Ud Pasamanos para minusválidos, rehabilitación y tercera edad, de acero cincado.
Pasamanos para minusválidos, rehabilitación y tercera edad, formado por 1 tubo de 300 mm de longitud, 1 tubo de 400 mm de longitud, pieza de empalme de sección recta en T y 2 piezas de remate de sección curva, de acero cincado pintado con poliuretano, de 32 mm de diámetro. Incluso elementos de fijación.
Incluye: Colocación, nivelación y fijación de los elementos de soporte. Limpieza del elemento.
Criterio de medición de proyecto: Número de unidades previstas, según documentación gráfica de Proyecto.
Criterio de medición de obra: Se medirá el número de unidades realmente colocadas según especificaciones de Proyecto.

| Código | Ud | Descripción | Rendimiento | Precio | Importe |
|---|---|---|---|---|---|
| mt31abp160aa | Ud | Tubo recto, de acero cincado pintado con poliuretano, de 32 mm de diámetro y 300 mm de longitud. (material) | 1.000 | 19.11 | 19.11 |
| mt31abp160ba | Ud | Tubo recto, de acero cincado pintado con poliuretano, de 32 mm de diámetro y 400 mm de longitud. (material) | 1.000 | 22.41 | 22.41 |
| mt31abp161bc | Ud | Pieza de empalme de sección recta en T, de acero cincado pintado con poliuretano, de 32 mm de diámetro. (material) | 1.000 | 40.06 | 40.06 |
| mt31abp161aa | Ud | Pieza de remate de sección curva, de acero cincado pintado con poliuretano, de 32 mm de diámetro. (material) | 2.000 | 44.52 | 89.04 |
| mo107 | h | Ayudante fontanero. (mano de obra) | 0.225 | 21.75 | 4.89 |
| % | % | Costes directos complementarios | 2 % | 175.51 | 3.51 |
|  |  | Costes directos |  |  | 179.02 |
