# Pintura al clorocaucho sobre paramento horizontal en pistas deportivas

- Propiedad del archivo: CYPE INGENIEROS, S.A.
- Formato: FIEBDC-3/2002
- Ámbito geográfico: Región de Murcia
- Divisa: EUR
- Costes indirectos: 3.00 %
- IVA: 21.00 %

## U Urbanización interior de la parcela

### UD Pistas deportivas

#### UDV Revestimientos

**UDV035** m² Pintura al clorocaucho sobre paramento horizontal en pistas deportivas.
Aplicación manual de dos manos de pintura al clorocaucho, antideslizante, color verde, acabado satinado, textura lisa, diluidas con un 10 a 15% de diluyente formulado a base de hidrocarburos aromáticos, (rendimiento: 0,14 l/m² cada mano); sobre paramento horizontal de mortero, para pista de frontón.
Criterio de valoración económica: El precio incluye la protección de los elementos del entorno que puedan verse afectados durante los trabajos.
Incluye: Preparación y limpieza previa del soporte. Preparación de la mezcla. Aplicación de una mano de fondo y una mano de acabado.
Criterio de medición de proyecto: Superficie medida según documentación gráfica de Proyecto.
Criterio de medición de obra: Se medirá la superficie realmente ejecutada según especificaciones de Proyecto.

| Código | Ud | Descripción | Rendimiento | Precio | Importe |
|---|---|---|---|---|---|
| mt27pdj025b | l | Pintura a base de resinas de clorocaucho, color verde, acabado satinado, textura lisa, resistente a los álcalis y antideslizante, resistencia al deslizamiento Rd>45 según UNE-EN 16165, resbaladicidad clase 3 según CTE; para aplicar con brocha, rodillo o pistola. (material) | 0.280 | 14.87 | 4.16 |
| mt27wad100 | l | Disolvente formulado a base de hidrocarburos aromáticos de alto punto de ebullición. (material) | 0.042 | 5.65 | 0.24 |
| mo038 | h | Oficial 1ª pintor. (mano de obra) | 0.088 | 22.53 | 1.98 |
| mo076 | h | Ayudante pintor. (mano de obra) | 0.088 | 21.78 | 1.92 |
| % | % | Costes directos complementarios | 2 % | 8.30 | 0.17 |
|  |  | Costes directos |  |  | 8.47 |
