# Plantación de árbol

- Propiedad del archivo: CYPE INGENIEROS, S.A.
- Formato: FIEBDC-3/2002
- Ámbito geográfico: Región de Murcia
- Divisa: EUR
- Costes indirectos: 3.00 %
- IVA: 21.00 %

## U Urbanización interior de la parcela

### UJ Jardinería

#### UJP Suministro y plantación de especies

**UJP010** Ud Plantación de árbol.
Plantación de Palmera canaria (Phoenix canariensis) de procedencia nacional, de 3 a 4 m de altura, en hoyo de 160x160x110 cm realizado con medios mecánicos; suministro con cepellón. Incluso tierra vegetal cribada y substratos vegetales fertilizados.
Incluye: Laboreo y preparación del terreno con medios mecánicos. Abonado del terreno. Plantación. Colocación de tutor. Primer riego.
Criterio de medición de proyecto: Número de unidades previstas, según documentación gráfica de Proyecto.
Criterio de medición de obra: Se medirá el número de unidades realmente ejecutadas según especificaciones de Proyecto.

| Código | Ud | Descripción | Rendimiento | Precio | Importe |
|---|---|---|---|---|---|
| mt48epp010c | Ud | Palmera canaria (Phoenix canariensis) de procedencia nacional, de 3 a 4 m de altura; suministro con cepellón. (material) | 1.000 | 2849.70 | 2849.70 |
| mt48tie030a | m³ | Tierra vegetal cribada, suministrada a granel. (material) | 0.200 | 23.70 | 4.74 |
| mt48tie020 | kg | Abono mineral complejo NPK 15-15-15. (material) | 30.000 | 0.83 | 24.90 |
| mt08aaa010a | m³ | Agua. (material) | 0.100 | 1.50 | 0.15 |
| mq01exn020a | h | Retroexcavadora hidráulica sobre neumáticos, de 105 kW. (maquinaria) | 3.478 | 51.91 | 180.54 |
| mq04dua020b | h | Dumper de descarga frontal de 2 t de carga útil. (maquinaria) | 0.232 | 10.38 | 2.41 |
| mq04cag010b | h | Camión con grúa de hasta 10 t. (maquinaria) | 0.696 | 62.72 | 43.65 |
| mo040 | h | Oficial 1ª jardinero. (mano de obra) | 3.305 | 22.53 | 74.46 |
| mo115 | h | Peón jardinero. (mano de obra) | 4.407 | 21.19 | 93.38 |
| % | % | Costes directos complementarios | 2 % | 3273.93 | 65.48 |
|  |  | Costes directos |  |  | 3339.41 |
