# Regulador de nivel

- Propiedad del archivo: CYPE INGENIEROS, S.A.
- Formato: FIEBDC-3/2002
- Ámbito geográfico: Región de Murcia
- Divisa: EUR
- Costes indirectos: 3.00 %
- IVA: 21.00 %

## U Urbanización interior de la parcela

### UP Piscinas

#### UPM Complementos para vaso de piscina

**UPM015** Ud Regulador de nivel.
Regulador de nivel de resinas termoplásticas de ABS, color blanco, con tapa circular, presión máxima de trabajo 2,45 bar. Incluso piezas de conexión.
Incluye: Montaje, conexionado y comprobación de su correcto funcionamiento.
Criterio de medición de proyecto: Número de unidades previstas, según documentación gráfica de Proyecto.
Criterio de medición de obra: Se medirá el número de unidades realmente ejecutadas según especificaciones de Proyecto.

| Código | Ud | Descripción | Rendimiento | Precio | Importe |
|---|---|---|---|---|---|
| mt47ped032a | Ud | Regulador de nivel de resinas termoplásticas de ABS, color blanco, con tapa circular, presión máxima de trabajo 2,45 bar, incluso piezas de conexión. (material) | 1.000 | 104.18 | 104.18 |
| mo008 | h | Oficial 1ª fontanero. (mano de obra) | 0.168 | 23.16 | 3.89 |
| mo107 | h | Ayudante fontanero. (mano de obra) | 0.168 | 21.75 | 3.65 |
| % | % | Costes directos complementarios | 2 % | 111.72 | 2.23 |
|  |  | Costes directos |  |  | 113.95 |
