# Borde de piscina

- Propiedad del archivo: CYPE INGENIEROS, S.A.
- Formato: FIEBDC-3/2002
- Ámbito geográfico: Región de Murcia
- Divisa: EUR
- Costes indirectos: 3.00 %
- IVA: 21.00 %

## U Urbanización interior de la parcela

### UP Piscinas

#### UPR Remates prefabricados

**UPR010** m Borde de piscina.
Formación de borde de piscina con piezas prefabricadas de hormigón, antideslizantes, de 40x100 cm, color blanco, acabado abujardado, recibido con mortero de cemento, industrial, M-5. Incluso tratamiento de juntas, montaje, colocación y recibido.
Incluye: Replanteo de las piezas. Colocación con mortero de las piezas alineadas, con una ligera pendiente hacia el exterior. Relleno de juntas y limpieza de las piezas.
Criterio de medición de proyecto: Longitud medida según documentación gráfica de Proyecto.
Criterio de medición de obra: Se medirá la longitud realmente ejecutada según especificaciones de Proyecto.

| Código | Ud | Descripción | Rendimiento | Precio | Importe |
|---|---|---|---|---|---|
| mt47prp050b | m | Piezas prefabricadas de hormigón, antideslizantes, de 40x100 cm, color blanco, acabado abujardado, para borde de piscina. (material) | 1.050 | 67.16 | 70.52 |
| mt08aaa010a | m³ | Agua. (material) | 0.006 | 1.50 | 0.01 |
| mt09mif010ca | t | Mortero industrial para albañilería, de cemento, color gris, categoría M-5 (resistencia a compresión 5 N/mm²), suministrado en sacos, según UNE-EN 998-2. (material) | 0.028 | 53.48 | 1.50 |
| mt09moe030 | m³ | Mortero especial extrafino. (material) | 0.001 | 123.50 | 0.12 |
| mo041 | h | Oficial 1ª construcción de obra civil. (mano de obra) | 0.246 | 22.53 | 5.54 |
| mo087 | h | Ayudante construcción de obra civil. (mano de obra) | 0.207 | 21.78 | 4.51 |
| % | % | Costes directos complementarios | 2 % | 82.20 | 1.64 |
|  |  | Costes directos |  |  | 83.84 |
