# Preinstalación de contador de riego

- Propiedad del archivo: CYPE INGENIEROS, S.A.
- Formato: FIEBDC-3/2002
- Ámbito geográfico: Región de Murcia
- Divisa: EUR
- Costes indirectos: 3.00 %
- IVA: 21.00 %

## U Urbanización interior de la parcela

### UR Riego

#### URC Contadores

**URC010** Ud Preinstalación de contador de riego.
Preinstalación de contador de riego de 1 1/4" DN 32 mm, colocado en armario prefabricado, conectado al ramal de acometida y al ramal de abastecimiento y distribución, formada por dos llaves de corte de esfera de latón niquelado; grifo de purga y válvula de retención. Incluso cerradura especial de cuadradillo y demás material auxiliar.
Criterio de valoración económica: El precio no incluye el contador.
Incluye: Replanteo. Colocación y fijación de accesorios y piezas especiales. Conexionado y comprobación de su correcto funcionamiento.
Criterio de medición de proyecto: Número de unidades previstas, según documentación gráfica de Proyecto.
Criterio de medición de obra: Se medirá el número de unidades realmente ejecutadas según especificaciones de Proyecto.

| Código | Ud | Descripción | Rendimiento | Precio | Importe |
|---|---|---|---|---|---|
| mt37sve010e | Ud | Válvula de esfera de latón niquelado para roscar de 1 1/4". (material) | 2.000 | 16.78 | 33.56 |
| mt37sgl010c | Ud | Grifo de purga de 25 mm. (material) | 1.000 | 6.64 | 6.64 |
| mt37svr010d | Ud | Válvula de retención de latón para roscar de 1 1/4". (material) | 1.000 | 13.40 | 13.40 |
| mt37cir010b | Ud | Armario de fibra de vidrio de 65x50x20 cm para alojar contador individual de agua de 25 a 40 mm, provisto de cerradura especial de cuadradillo. (material) | 1.000 | 88.65 | 88.65 |
| mt37www010 | Ud | Material auxiliar para instalaciones de fontanería. (material) | 1.000 | 1.40 | 1.40 |
| mo008 | h | Oficial 1ª fontanero. (mano de obra) | 1.124 | 23.16 | 26.03 |
| mo107 | h | Ayudante fontanero. (mano de obra) | 0.562 | 21.75 | 12.22 |
| % | % | Costes directos complementarios | 4 % | 181.90 | 7.28 |
|  |  | Costes directos |  |  | 189.18 |
